# Campânula LED para indústria. Instalação suspensa

- Propriedade do ficheiro: CYPE Ingenieros S.A.
- Formato: FIEBDC-3/2016
- Programa: Gerador de preços para construção civil. CYPE Ingenieros, S.A.
- Data: 28/03/2024
- Moeda: EUR
- Custos indirectos: 3 %
- IVA: 23 %

## I Instalações

### II Iluminação

#### III Instalação interior

**III075** Ud Campânula LED para indústria. Instalação suspensa.
Campânulas LED para indústria, não regulável, de 278 mm de diâmetro e 162 mm de altura, de 100 W, alimentação a 220/240 V e 50-60 Hz, com lâmpada LED SMD, temperatura de cor 4000 K, corpo de alumínio extrudido de cor preto, feixe de luz extensivo 120° e difusor de policarbonato, índice unificado de encandeamento menor que 19, índice de reprodução cromática maior de 80, fluxo luminoso 12900 lúmens, grau de protecção IP65, com corrente de aço de 1,5 m de comprimento. Instalação suspensa.
Inclui: Marcação. Montagem, ligação e verificação do seu correcto funcionamento.
Critério de medição de projecto: Número de unidades previstas, segundo documentação gráfica de Projecto.
Critério de medição de obra: Medir-se-á o número de unidades realmente executadas segundo especificações de Projecto.

| Código | Un | Descrição | Rendimento | Preço | Importância |
|---|---|---|---|---|---|
| mt34clg010a | Ud | Campânulas LED para indústria, não regulável, de 278 mm de diâmetro e 162 mm de altura, de 100 W, alimentação a 220/240 V e 50-60 Hz, com lâmpada LED SMD, temperatura de cor 4000 K, corpo de alumínio extrudido de cor preto, feixe de luz extensivo 120° e difusor de policarbonato, índice unificado de encandeamento menor que 19, índice de reprodução cromática maior de 80, fluxo luminoso 12900 lúmens, grau de protecção IP65. (material) | 1 | 179.14 | 179.140 |
| mt34clg011a | Ud | Corrente de aço de 1,5 m de comprimento, para instalação suspensa de campânulas LED. (material) | 1 | 10.67 | 10.670 |
| mo003 | h | Oficial de 1ª electricista. (mão de obra) | 0.35 | 23.31 | 8.159 |
| mo102 | h | Ajudante de electricista. (mão de obra) | 0.35 | 22.09 | 7.732 |
| % | % | Custos directos complementares | 2 % | 205.701 | 4.114 |
|  |  | Custos directos |  |  | 209.815 |
