# Botão de pressão KNX. Instalação encastrada

- Propriedade do ficheiro: CYPE Ingenieros S.A.
- Formato: FIEBDC-3/2016
- Programa: Gerador de preços para construção civil. CYPE Ingenieros, S.A.
- Data: 28/03/2024
- Moeda: EUR
- Custos indirectos: 3 %
- IVA: 23 %

## I Instalações

### IM Domóticas e inmóticas

#### IMK Componentes do sistema KNX

**IMK100** Ud Botão de pressão KNX. Instalação encastrada.
Botão de pressão KNX com janela de controlo e sensor de temperatura, formado por mecanismo para botão de pressão com protocolo de comunicação KNX, com tecla de material termoplástico cor branca acabamento brilhante e espelho para um elemento de material termoplástico cor branca acabamento brilhante. Instalação encastrada.
Critérios considerados na determinação do preço da unidade de obra: O preço não inclui a caixa para mecanismo encastrado.
Inclui: Montagem e ligação.
Critério de medição de projecto: Número de unidades previstas, segundo documentação gráfica de Projecto.
Critério de medição de obra: Medir-se-á o número de unidades realmente executadas segundo especificações de Projecto.

| Código | Un | Descrição | Rendimento | Preço | Importância |
|---|---|---|---|---|---|
| mt33gik030ab | Ud | Mecanismo para botão de pressão com protocolo de comunicação KNX, com tecla de material termoplástico cor branca acabamento brilhante, com sensor de temperatura e borne de ligação e derivação KNX, para encastrar. (material) | 1 | 96.1 | 96.100 |
| mt33gir001aae | Ud | Espelho para um elemento de material termoplástico cor branca acabamento brilhante. (material) | 1 | 4.24 | 4.240 |
| mo003 | h | Oficial de 1ª electricista. (mão de obra) | 0.095 | 23.31 | 2.214 |
| mo102 | h | Ajudante de electricista. (mão de obra) | 0.095 | 22.09 | 2.099 |
| mo123 | h | Especialista na colocação em funcionamento de instalações. (mão de obra) | 0.19 | 44.89 | 8.529 |
| % | % | Custos directos complementares | 2 % | 113.182 | 2.264 |
|  |  | Custos directos |  |  | 115.446 |
