# Botão de pressão multifunções KNX. Instalação encastrada

- Propriedade do ficheiro: CYPE Ingenieros S.A.
- Formato: FIEBDC-3/2016
- Programa: Gerador de preços para construção civil. CYPE Ingenieros, S.A.
- Data: 28/03/2024
- Moeda: EUR
- Custos indirectos: 3 %
- IVA: 23 %

## I Instalações

### IM Domóticas e inmóticas

#### IMK Componentes do sistema KNX

**IMK105** Ud Botão de pressão multifunções KNX. Instalação encastrada.
Botão de pressão multifunções KNX de 3 elementos, formado por módulo botão de pressão de 3 elementos para controlo de 6 funções independentes com protocolo de comunicação KNX, tecla de 3 elementos de material termoplástico cor branca acabamento brilhante e espelho para um elemento de material termoplástico cor branca acabamento brilhante. Instalação encastrada.
Critérios considerados na determinação do preço da unidade de obra: O preço não inclui o acoplador de bus nem a caixa para mecanismo encastrado.
Inclui: Montagem e ligação.
Critério de medição de projecto: Número de unidades previstas, segundo documentação gráfica de Projecto.
Critério de medição de obra: Medir-se-á o número de unidades realmente executadas segundo especificações de Projecto.

| Código | Un | Descrição | Rendimento | Preço | Importância |
|---|---|---|---|---|---|
| mt33gik050a | Ud | Módulo botão de pressão de 3 elementos para controlo de 6 funções independentes com protocolo de comunicação KNX, com leds indicadores de estado e sensor de temperatura. (material) | 1 | 170.14 | 170.140 |
| mt33gik061ab | Ud | Tecla de 3 elementos de material termoplástico cor branca acabamento brilhante. (material) | 1 | 47.48 | 47.480 |
| mt33gir001aae | Ud | Espelho para um elemento de material termoplástico cor branca acabamento brilhante. (material) | 1 | 4.24 | 4.240 |
| mo003 | h | Oficial de 1ª electricista. (mão de obra) | 0.095 | 23.31 | 2.214 |
| mo102 | h | Ajudante de electricista. (mão de obra) | 0.095 | 22.09 | 2.099 |
| mo123 | h | Especialista na colocação em funcionamento de instalações. (mão de obra) | 0.19 | 44.89 | 8.529 |
| % | % | Custos directos complementares | 2 % | 234.702 | 4.694 |
|  |  | Custos directos |  |  | 239.396 |
