# Hidrante enterrado

- Propriedade do ficheiro: CYPE Ingenieros S.A.
- Formato: FIEBDC-3/2016
- Programa: Gerador de preços para construção civil. CYPE Ingenieros, S.A.
- Data: 28/03/2024
- Moeda: EUR
- Custos indirectos: 3 %
- IVA: 23 %

## I Instalações

### IO Contra incêndios

#### IOB Redes de incêndio armadas

**IOB045** Ud Hidrante enterrado.
Hidrante enterrado, de 4" DN 100 mm de diâmetro, com uma saída de 4" DN 100 mm, racor. Inclusive elementos de fixação.
Inclui: Marcação. Montagem, ligação e verificação do seu correcto funcionamento.
Critério de medição de projecto: Número de unidades previstas, segundo documentação gráfica de Projecto.
Critério de medição de obra: Medir-se-á o número de unidades realmente executadas segundo especificações de Projecto.

| Código | Un | Descrição | Rendimento | Preço | Importância |
|---|---|---|---|---|---|
| mt41hid030wa | Ud | Hidrante enterrado, de 4" DN 100 mm de diâmetro, com uma saída de 4" DN 100 mm, racor. Inclusive elementos de fixação. Segundo NP EN 14339. (material) | 1 | 330.32 | 330.320 |
| mo008 | h | Oficial de 1ª canalizador. (mão de obra) | 0.75 | 23.31 | 17.483 |
| mo107 | h | Ajudante de canalizador. (mão de obra) | 0.75 | 22.09 | 16.568 |
| % | % | Custos directos complementares | 2 % | 364.371 | 7.287 |
|  |  | Custos directos |  |  | 371.658 |
