# Vedação de junta perimetral entre laje e fachada cortina, com vedante projectável. Sistema "HILTI"

- Propriedade do ficheiro: CYPE Ingenieros S.A.
- Formato: FIEBDC-3/2016
- Programa: Gerador de preços para construção civil. CYPE Ingenieros, S.A.
- Data: 28/03/2024
- Moeda: EUR
- Custos indirectos: 3 %
- IVA: 23 %

## I Instalações

### IO Contra incêndios

#### IOU Protecção passiva contra incêndios: juntas

**IOU021** m Vedação de junta perimetral entre laje e fachada cortina, com vedante projectável. Sistema "HILTI".
Vedação de junta perimetral entre laje e fachada cortina, com uma largura média de junta de 20 mm, para protecção passiva contra incêndios e garantir a resistência ao fogo EI 90, com painel rígido de lã mineral, segundo EN 13162, não revestido, de 40 mm de espessura, resistência térmica 1,1 m²°C/W, condutibilidade térmica 0,035 W/(m°C) como material de enchimento, recoberto pela face superior com uma camada de 3 mm de espessura de vedante projectável com propriedades ignífugas, modelo CFS-SP WB "HILTI", cor vermelho.
Inclui: Limpeza e preparação da junta. Inserção do material de enchimento. Aplicação do vedante. Limpeza final.
Critério de medição de projecto: Comprimento medido segundo documentação gráfica de Projecto.
Critério de medição de obra: Medir-se-á o comprimento realmente executado segundo especificações de Projecto.

| Código | Un | Descrição | Rendimento | Preço | Importância |
|---|---|---|---|---|---|
| mt16lra010b | m² | Painel rígido de lã mineral, segundo EN 13162, não revestido, de 40 mm de espessura, resistência térmica 1,1 m²°C/W, condutibilidade térmica 0,035 W/(m°C), Euroclasse A1 de reacção ao fogo segundo NP EN 13501-1, capacidade de absorção de água a curto prazo <=1 kg/m² e factor de resistência à difusão do vapor de água 1. (material) | 0.02 | 13.59 | 0.272 |
| mt41phi030g | l | Vedante projectável com propriedades ignífugas, modelo CFS-SP WB "HILTI", cor vermelho, para vedação de passagens. (material) | 0.15 | 33.85 | 5.078 |
| mo113 | h | Operário não qualificado construção. (mão de obra) | 0.12 | 21.45 | 2.574 |
| % | % | Custos directos complementares | 2 % | 7.924 | 0.158 |
|  |  | Custos directos |  |  | 8.082 |

Resíduos:
- colocação: mt16lra010b; factor de resíduo 0.0334135

## Recursos

**mt16lra010b** m² Painel rígido de lã mineral
Dados técnicos: Custo energético 280.306 MJ; Emissão de CO2 7.345 kg; Código LER 17 06 04; Massa do elemento 4.8 kg; Volume 0.008 m3
Resíduos:
- embalagem: re170203 Plástico. (componente de resíduo); rendimento 0.03 kg; Código LER 17 02 03; Massa do elemento 1 kg; Volume 0.001667 m3
