# Extintor móvel de pó químico ABC polivalente, com pressão incorporada

- Propriedade do ficheiro: CYPE Ingenieros S.A.
- Formato: FIEBDC-3/2016
- Programa: Gerador de preços para construção civil. CYPE Ingenieros, S.A.
- Data: 28/03/2024
- Moeda: EUR
- Custos indirectos: 3 %
- IVA: 23 %

## I Instalações

### IO Contra incêndios

#### IOX Extintores

**IOX130** Ud Extintor móvel de pó químico ABC polivalente, com pressão incorporada.
Extintor móvel de pó químico ABC polivalente, pressurizado com nitrogénio, com 25 kg de agente extintor, com asa, rodas, pé de apoio, corpo de aço com revestimento interior resistente à corrosão e acabamento exterior com tinta epóxi cor vermelho, tubo sonda, válvula de palanca, anilha de segurança, manómetro e mangueira com casquilho difusor.
Inclui: Colocação do extintor.
Critério de medição de projecto: Número de unidades previstas, segundo documentação gráfica de Projecto.
Critério de medição de obra: Medir-se-á o número de unidades realmente colocadas segundo especificações de Projecto.

| Código | Un | Descrição | Rendimento | Preço | Importância |
|---|---|---|---|---|---|
| mt41ixi130a | Ud | Extintor móvel de pó químico ABC polivalente, pressurizado com nitrogénio, com 25 kg de agente extintor, com asa, rodas, pé de apoio, corpo de aço com revestimento interior resistente à corrosão e acabamento exterior com tinta epóxi cor vermelho, tubo sonda, válvula de palanca, anilha de segurança, manómetro e mangueira com casquilho difusor, segundo NP EN 3. (material) | 1 | 141.75 | 141.750 |
| mo113 | h | Operário não qualificado construção. (mão de obra) | 0.15 | 21.45 | 3.218 |
| % | % | Custos directos complementares | 2 % | 144.968 | 2.899 |
|  |  | Custos directos |  |  | 147.867 |

## Recursos

**mt41ixi130a** Ud Extintor móvel de pó químico ABC polivalente
Dados técnicos: Custo energético 3478.646 MJ; Emissão de CO2 457.100 kg
Resíduos:
- embalagem: re150101 Embalagens de papel e cartão. (componente de resíduo); rendimento 0.077 kg; Código LER 15 01 01; Massa do elemento 1 kg; Volume 0.001333 m3
