# Extintor móvel de neve carbónica CO2

- Propriedade do ficheiro: CYPE Ingenieros S.A.
- Formato: FIEBDC-3/2016
- Programa: Gerador de preços para construção civil. CYPE Ingenieros, S.A.
- Data: 28/03/2024
- Moeda: EUR
- Custos indirectos: 3 %
- IVA: 23 %

## I Instalações

### IO Contra incêndios

#### IOX Extintores

**IOX220** Ud Extintor móvel de neve carbónica CO2.
Extintor móvel de neve carbónica CO2, com uma garrafa de 10 kg de agente extintor, de eficácia 89B, móvel, corpo de aço com acabamento exterior com tinta epóxi cor vermelho, válvula de palanca, anilha de segurança, mangueira e trompa difusora.
Inclui: Colocação do extintor.
Critério de medição de projecto: Número de unidades previstas, segundo documentação gráfica de Projecto.
Critério de medição de obra: Medir-se-á o número de unidades realmente colocadas segundo especificações de Projecto.

| Código | Un | Descrição | Rendimento | Preço | Importância |
|---|---|---|---|---|---|
| mt41ixo120a | Ud | Extintor móvel de neve carbónica CO2, com uma garrafa de 10 kg de agente extintor, de eficácia 89B, móvel, corpo de aço com acabamento exterior com tinta epóxi cor vermelho, válvula de palanca, anilha de segurança, mangueira e trompa difusora, segundo NP EN 3. (material) | 1 | 204.71 | 204.710 |
| mo113 | h | Operário não qualificado construção. (mão de obra) | 0.15 | 21.45 | 3.218 |
| % | % | Custos directos complementares | 2 % | 207.928 | 4.159 |
|  |  | Custos directos |  |  | 212.087 |

## Recursos

**mt41ixo120a** Ud Extintor móvel de neve carbónica CO2
Dados técnicos: Custo energético 1907.551 MJ; Emissão de CO2 219.019 kg
Resíduos:
- embalagem: re150101 Embalagens de papel e cartão. (componente de resíduo); rendimento 0.085 kg; Código LER 15 01 01; Massa do elemento 1 kg; Volume 0.001333 m3
