# Armário para extintor de neve carbónica CO2. Instalação em superfície

- Propriedade do ficheiro: CYPE Ingenieros S.A.
- Formato: FIEBDC-3/2016
- Programa: Gerador de preços para construção civil. CYPE Ingenieros, S.A.
- Data: 28/03/2024
- Moeda: EUR
- Custos indirectos: 3 %
- IVA: 23 %

## I Instalações

### IO Contra incêndios

#### IOX Extintores

**IOX520** Ud Armário para extintor de neve carbónica CO2. Instalação em superfície.
Armário de chapa de aço acabamento com tinta epóxi cor vermelho RAL 3000, com porta cega, de 270x840x220 mm, para extintor de neve carbónica CO2 de 5 kg. Instalação em superfície. Inclusive acessórios de montagem.
Inclui: Colocação e fixação do armário.
Critério de medição de projecto: Número de unidades previstas, segundo documentação gráfica de Projecto.
Critério de medição de obra: Medir-se-á o número de unidades realmente colocadas segundo especificações de Projecto.

| Código | Un | Descrição | Rendimento | Preço | Importância |
|---|---|---|---|---|---|
| mt41ixw120a | Ud | Armário de chapa de aço acabamento com tinta epóxi cor vermelho RAL 3000, com porta cega, de 270x840x220 mm, para extintor de neve carbónica CO2 de 5 kg, com acessórios de montagem. (material) | 1 | 76.44 | 76.440 |
| mo113 | h | Operário não qualificado construção. (mão de obra) | 0.2 | 21.45 | 4.290 |
| % | % | Custos directos complementares | 2 % | 80.730 | 1.615 |
|  |  | Custos directos |  |  | 82.345 |
