# Sistema de elevação doméstico

- Propriedade do ficheiro: CYPE Ingenieros S.A.
- Formato: FIEBDC-3/2016
- Programa: Gerador de preços para construção civil. CYPE Ingenieros, S.A.
- Data: 28/03/2024
- Moeda: EUR
- Custos indirectos: 3 %
- IVA: 23 %

## I Instalações

### IS Drenagem de águas

#### ISA Sistemas de elevação

**ISA010** Ud Sistema de elevação doméstico.
Triturador e estação de bombagem sanitária, para uma sanita, de 48,5x27,8x18 mm, cor branca, com um manguito flexível de entrada para sanita de 110 mm de diâmetro e tubo de drenagem de 32 mm de diâmetro com válvula antirretorno de tipo clapeta, bomba submergível de 7,7 m³/h com lâminas e impulsão 5 m.c.a. com potência nominal do motor de 0,47 kW, alimentação monofásica (230V/50Hz), nível sonoro 64 dB, instalação superficial. Inclusive acessórios, uniões e peças especiais para a instalação da electrobomba.
Inclui: Marcação do traçado da tubagem e da localização do sistema de elevação. Colocação do sistema de elevação. Execução de buracos ou utilização dos já existentes para a ligação de tubos. União e ajuste de juntas dos colectores à caixa ou às entradas e saídas já existentes. Montagem, ligação e verificação do seu correcto funcionamento.
Critério de medição de projecto: Número de unidades previstas, segundo documentação gráfica de Projecto.
Critério de medição de obra: Medir-se-á o número de unidades realmente executadas segundo especificações de Projecto.

| Código | Un | Descrição | Rendimento | Preço | Importância |
|---|---|---|---|---|---|
| mt36ebj010cb | Ud | Triturador e estação de bombagem sanitária, para uma sanita, de 48,5x27,8x18 mm, cor branca, com um manguito flexível de entrada para sanita de 110 mm de diâmetro e tubo de drenagem de 32 mm de diâmetro com válvula antirretorno de tipo clapeta, bomba submergível de 7,7 m³/h com lâminas e impulsão 5 m.c.a. com potência nominal do motor de 0,47 kW, alimentação monofásica (230V/50Hz), nível sonoro 64 dB, para instalar na superfície. (material) | 1 | 644.66 | 644.660 |
| mt37sve010e | Ud | Válvula de esfera de latão niquelado para enroscar de 1 1/4". (material) | 1 | 16.78 | 16.780 |
| mt36bom050A | m | Conduta de impulsão de águas residuais realizada com tubo de PVC para pressão de 12,5 atm, de 32 mm de diâmetro, com extremo abocardado, segundo NP EN 1452. (material) | 2 | 1.75 | 3.500 |
| mt36bom051A | Ud | Repercussão, por m de tubagem, de acessórios, uniões e peças especiais para tubo de PVC para pressão de 12,5 atm, de 32 mm de diâmetro. (material) | 2 | 0.52 | 1.040 |
| mo008 | h | Oficial de 1ª canalizador. (mão de obra) | 0.5 | 23.31 | 11.655 |
| % | % | Custos directos complementares | 2 % | 677.635 | 13.553 |
|  |  | Custos directos |  |  | 691.188 |

## Recursos

**mt36ebj010cb** Ud Triturador e estação de bombagem sanitária
Dados técnicos: Custo energético 360.006 MJ; Emissão de CO2 21.851 kg
Resíduos:
- embalagem: re150101 Embalagens de papel e cartão. (componente de resíduo); rendimento 1.583 kg; Código LER 15 01 01; Massa do elemento 1 kg; Volume 0.001333 m3

**mt37sve010e** Ud Válvula de esfera de latão niquelado para enroscar de 1 1/4"
Dados técnicos: Custo energético 1282.649 MJ; Emissão de CO2 86.201 kg
Resíduos:
- embalagem: re150101 Embalagens de papel e cartão; rendimento 0.072 kg
