# Válvula de arejamento

- Propriedade do ficheiro: CYPE Ingenieros S.A.
- Formato: FIEBDC-3/2016
- Programa: Gerador de preços para construção civil. CYPE Ingenieros, S.A.
- Data: 23/10/2024
- Moeda: EUR
- Custos indirectos: 3 %
- IVA: 23 %

## I Instalações

### IS Drenagem de águas

#### ISB Tubos de queda

**ISB043** Ud Válvula de arejamento.
Válvula de ventilação de ABS, de 110 mm de diâmetro, com diafragma, grelha de protecção contra a entrada de insectos e junta elástica de borracha, ligada ao extremo superior do tubo de queda com união à pressão com junta elástica.
Inclui: Marcação. Montagem e ligação.
Critério de medição de projecto: Número de unidades previstas, segundo documentação gráfica de Projecto.
Critério de medição de obra: Medir-se-á o número de unidades realmente executadas segundo especificações de Projecto.

| Código | Un | Descrição | Rendimento | Preço | Importância |
|---|---|---|---|---|---|
| mt36vag010f | Ud | Válvula de ventilação de ABS, de 110 mm de diâmetro, com diafragma, grelha de protecção contra a entrada de insectos e junta elástica de borracha. (material) | 1 | 62.92 | 62.920 |
| mo008 | h | Oficial de 1ª canalizador. (mão de obra) | 0.2 | 23.31 | 4.662 |
| mo107 | h | Ajudante de canalizador. (mão de obra) | 0.2 | 22.09 | 4.418 |
| % | % | Custos directos complementares | 2 % | 72.000 | 1.440 |
|  |  | Custos directos |  |  | 73.440 |

Resíduos:
- colocação: mt36vag010f; factor de resíduo 0.019793

## Recursos

**mt36vag010f** Ud Válvula de ventilação de ABS
Dados técnicos: Custo energético 55.728 MJ; Emissão de CO2 2.800 kg; Código LER 17 02 03; Massa do elemento 0.575 kg; Volume 0.000958 m3
Resíduos:
- embalagem: re150101 Embalagens de papel e cartão. (componente de resíduo); rendimento 0.04 kg; Código LER 15 01 01; Massa do elemento 1 kg; Volume 0.001333 m3
