# Tubo de queda à vista no exterior do edifício para águas pluviais

- Propriedade do ficheiro: CYPE Ingenieros S.A.
- Formato: FIEBDC-3/2016
- Programa: Gerador de preços para construção civil. CYPE Ingenieros, S.A.
- Data: 28/03/2024
- Moeda: EUR
- Custos indirectos: 3 %
- IVA: 23 %

## I Instalações

### IS Drenagem de águas

#### ISB Tubos de queda

**ISB020** m Tubo de queda à vista no exterior do edifício para águas pluviais.
Tubo de queda circular de PVC com óxido de titânio, de Ø 80 mm, cor cinzento claro, para recolha de águas, formada por peças pré-formadas, com sistema de união por encaixe e colado com adesivo, colocadas com abraçadeiras metálicas, instalada no exterior do edifício. Inclusive líquido de limpeza, adesivo para tubos e acessórios de PVC, ligações, curvas e peças especiais.
Inclui: Marcação do traçado do tubo de queda e da localização dos elementos de fixação. Disposição doa tubos. Fixação do material auxiliar para montagem e fixação à obra. Montagem, ligação e verificação do seu correcto funcionamento. Realização de ensaios.
Critério de medição de projecto: Comprimento medido segundo documentação gráfica de Projecto.
Critério de medição de obra: Medir-se-á o comprimento realmente executado segundo especificações de Projecto.

| Código | Un | Descrição | Rendimento | Preço | Importância |
|---|---|---|---|---|---|
| mt36cap030ac | m | Tubo de queda circular de PVC com óxido de titânio, de Ø 80 mm, cor cinzento claro, segundo NP EN 12200-1, com o preço incrementado em 10% relativamente a ligações, curvas e peças especiais. (material) | 1.1 | 6.88 | 7.568 |
| mt36cap031a | Ud | Abraçadeira para tubo de queda circular de PVC, de Ø 80 mm, cor cinzento claro, segundo NP EN 12200-1. (material) | 0.5 | 1.45 | 0.725 |
| mt11var009 | l | Líquido de limpeza para colagem com adesivo de tubos e acessórios de PVC. (material) | 0.03 | 37.6 | 1.128 |
| mt11var010 | l | Cola para tubos e acessórios de PVC. (material) | 0.015 | 47.92 | 0.719 |
| mo008 | h | Oficial de 1ª canalizador. (mão de obra) | 0.1 | 23.31 | 2.331 |
| mo107 | h | Ajudante de canalizador. (mão de obra) | 0.1 | 22.09 | 2.209 |
| % | % | Custos directos complementares | 2 % | 14.680 | 0.294 |
|  |  | Custos directos |  |  | 14.974 |

Resíduos:
- colocação: mt36cap030ac; factor de resíduo 0.0191468
- colocação: mt36cap031a Abraçadeira para tubo de queda circular de PVC, de Ø 80 mm, cor cinzento claro, segundo NP EN 12200-1; factor de resíduo 0.0188
- colocação: mt11var009 Líquido de limpeza para colagem com adesivo de tubos e acessórios de PVC; factor de resíduo 0.0275

## Recursos

**mt36cap030ac** m Tubo de queda circular de PVC com óxido de titânio
Dados técnicos: Custo energético 48.276 MJ; Emissão de CO2 5.319 kg; Código LER 17 02 03; Massa do elemento 1.09 kg; Volume 0.001817 m3

**mt36cap031a** Ud Abraçadeira para tubo de queda circular de PVC, de Ø 80 mm, cor cinzento claro, segundo NP EN 12200-1
Dados técnicos: Custo energético 5.685 MJ; Emissão de CO2 0.453 kg; Código LER 17 04 05; Massa do elemento 0.13 kg; Volume 0.000062 m3
Resíduos:
- embalagem: re170203 Plástico. (componente de resíduo); rendimento 0.025 kg; Código LER 17 02 03; Massa do elemento 1 kg; Volume 0.001667 m3

**mt11var009** l Líquido de limpeza para colagem com adesivo de tubos e acessórios de PVC
Dados técnicos: Custo energético 3.819 MJ; Emissão de CO2 0.202 kg; Código LER 20 01 30; Massa do elemento 1 kg; Volume 0.001 m3
Resíduos:
- embalagem: re170203 Plástico; rendimento 0.032 kg
