# Tubagem para ventilação primária

- Propriedade do ficheiro: CYPE Ingenieros S.A.
- Formato: FIEBDC-3/2016
- Programa: Gerador de preços para construção civil. CYPE Ingenieros, S.A.
- Data: 28/03/2024
- Moeda: EUR
- Custos indirectos: 3 %
- IVA: 23 %

## I Instalações

### IS Drenagem de águas

#### ISB Tubos de queda

**ISB040** m Tubagem para ventilação primária.
Tubagem para ventilação primária da rede de drenagem de águas, formada por tubo de PVC, de 110 mm de diâmetro e 1,4 mm de espessura; união colada com adesivo. Inclusive líquido de limpeza, adesivo para tubos e acessórios de PVC, material auxiliar para montagem e fixação, acessórios e peças especiais.
Inclui: Marcação do traçado da tubagem para ventilação e da localização dos elementos de fixação. Disposição doa tubos. Fixação do material auxiliar para montagem e fixação à obra. Montagem, ligação e verificação do seu correcto funcionamento.
Critério de medição de projecto: Comprimento medido segundo documentação gráfica de Projecto.
Critério de medição de obra: Medir-se-á o comprimento realmente executado segundo especificações de Projecto.

| Código | Un | Descrição | Rendimento | Preço | Importância |
|---|---|---|---|---|---|
| mt36tvg400f | Ud | Material auxiliar para montagem e fixação das tubagens de PVC, de 110 mm de diâmetro. (material) | 1 | 0.41 | 0.410 |
| mt36tvg010fg | m | Tubo de PVC, de 110 mm de diâmetro e 1,4 mm de espessura, com o preço incrementado em 30% relativamente a acessórios e peças especiais. (material) | 1 | 3.56 | 3.560 |
| mt11var009 | l | Líquido de limpeza para colagem com adesivo de tubos e acessórios de PVC. (material) | 0.024 | 37.6 | 0.902 |
| mt11var010 | l | Cola para tubos e acessórios de PVC. (material) | 0.012 | 47.92 | 0.575 |
| mo008 | h | Oficial de 1ª canalizador. (mão de obra) | 0.105 | 23.31 | 2.448 |
| mo107 | h | Ajudante de canalizador. (mão de obra) | 0.053 | 22.09 | 1.171 |
| % | % | Custos directos complementares | 2 % | 9.066 | 0.181 |
|  |  | Custos directos |  |  | 9.247 |

Resíduos:
- colocação: mt36tvg010fg; factor de resíduo 0.08
- colocação: mt11var009 Líquido de limpeza para colagem com adesivo de tubos e acessórios de PVC; factor de resíduo 0.0275

## Recursos

**mt36tvg010fg** m Tubo de PVC, de 110 mm de diâmetro e 1,4 mm de espessura
Dados técnicos: Custo energético 76.837 MJ; Emissão de CO2 7.787 kg; Código LER 17 02 03; Massa do elemento 1.61 kg; Volume 0.002683 m3
Resíduos:
- embalagem: re170201 Madeira. (componente de resíduo); rendimento 0.04 kg; Código LER 17 02 01; Massa do elemento 1 kg; Volume 0.000909 m3
- embalagem: re170203 Plástico. (componente de resíduo); rendimento 0.001 kg; Código LER 17 02 03; Massa do elemento 1 kg; Volume 0.001667 m3

**mt11var009** l Líquido de limpeza para colagem com adesivo de tubos e acessórios de PVC
Dados técnicos: Custo energético 3.819 MJ; Emissão de CO2 0.202 kg; Código LER 20 01 30; Massa do elemento 1 kg; Volume 0.001 m3
Resíduos:
- embalagem: re170203 Plástico; rendimento 0.032 kg
