# Ligação do colector suspenso ao ramal geral de saneamento

- Propriedade do ficheiro: CYPE Ingenieros S.A.
- Formato: FIEBDC-3/2016
- Programa: Gerador de preços para construção civil. CYPE Ingenieros, S.A.
- Data: 28/03/2024
- Moeda: EUR
- Custos indirectos: 3 %
- IVA: 23 %

## I Instalações

### IS Drenagem de águas

#### ISS Colectores suspensos

**ISS012** Ud Ligação do colector suspenso ao ramal geral de saneamento.
Ligação do colector suspenso ao ramal geral de saneamento, formada por tubagem de PVC, série B, de 2,5 m de comprimento, de 200 mm de diâmetro e 3,9 mm de espessura, união colada com adesivo, com sifão em linha de PVC, cor cinzento, visitável, com união macho/fêmea. Inclusive líquido de limpeza, adesivo para tubos e acessórios de PVC, material auxiliar para montagem e fixação, acessórios e peças especiais.
Inclui: Marcação. Disposição doa tubos. Fixação do material auxiliar para montagem e fixação à obra. Montagem, ligação e verificação do seu correcto funcionamento. Realização de ensaios.
Critério de medição de projecto: Número de unidades previstas, segundo documentação gráfica de Projecto.
Critério de medição de obra: Medir-se-á o número de unidades realmente executadas segundo especificações de Projecto.

| Código | Un | Descrição | Rendimento | Preço | Importância |
|---|---|---|---|---|---|
| mt36tit400j | Ud | Material auxiliar para montagem e fixação das tubagens de PVC, série B, de 200 mm de diâmetro. (material) | 2.5 | 1.72 | 4.300 |
| mt36tit010ja | m | Tubo de PVC, série B, de 200 mm de diâmetro e 3,9 mm de espessura, segundo NP EN 1329-1. (material) | 2.5 | 11.46 | 28.650 |
| mt36tit012i | Ud | Curva 87°30' macho-fêmea de PVC, de 200 mm de diâmetro, segundo NP EN 1329-1. (material) | 2 | 18.75 | 37.500 |
| mt11var009 | l | Líquido de limpeza para colagem com adesivo de tubos e acessórios de PVC. (material) | 0.238 | 37.6 | 8.949 |
| mt11var010 | l | Cola para tubos e acessórios de PVC. (material) | 0.19 | 47.92 | 9.105 |
| mt11var120h | Ud | Sifão em linha de PVC, cor cinzento, visitável, com união macho/fêmea, de 200 mm de diâmetro. (material) | 1 | 137.5 | 137.500 |
| mo008 | h | Oficial de 1ª canalizador. (mão de obra) | 2.325 | 23.31 | 54.196 |
| mo107 | h | Ajudante de canalizador. (mão de obra) | 1.913 | 22.09 | 42.258 |
| % | % | Custos directos complementares | 2 % | 322.458 | 6.449 |
|  |  | Custos directos |  |  | 328.907 |

Resíduos:
- colocação: mt36tit010ja Tubo de PVC, série B, de 200 mm de diâmetro e 3,9 mm de espessura, segundo NP EN 1329-1; factor de resíduo 0.0732914
- colocação: mt36tit012i Curva 87°30' macho-fêmea de PVC, de 200 mm de diâmetro, segundo NP EN 1329-1; factor de resíduo 0.0258588
- colocação: mt11var009 Líquido de limpeza para colagem com adesivo de tubos e acessórios de PVC; factor de resíduo 0.0275
- colocação: mt11var120h Sifão em linha de PVC, cor cinzento, visitável, com união macho/fêmea, de 200 mm de diâmetro; factor de resíduo 0.0165

## Recursos

**mt36tit010ja** m Tubo de PVC, série B, de 200 mm de diâmetro e 3,9 mm de espessura, segundo NP EN 1329-1
Dados técnicos: Custo energético 164.991 MJ; Emissão de CO2 17.499 kg; Código LER 17 02 03; Massa do elemento 3.6 kg; Volume 0.006 m3
Resíduos:
- embalagem: re170201 Madeira. (componente de resíduo); rendimento 0.04 kg; Código LER 17 02 01; Massa do elemento 1 kg; Volume 0.000909 m3
- embalagem: re170203 Plástico. (componente de resíduo); rendimento 0.001 kg; Código LER 17 02 03; Massa do elemento 1 kg; Volume 0.001667 m3

**mt36tit012i** Ud Curva 87°30' macho-fêmea de PVC, de 200 mm de diâmetro, segundo NP EN 1329-1
Dados técnicos: Custo energético 110.463 MJ; Emissão de CO2 5.514 kg; Código LER 17 02 03; Massa do elemento 1.14 kg; Volume 0.0019 m3
Resíduos:
- embalagem: re150101 Embalagens de papel e cartão. (componente de resíduo); rendimento 0.036 kg; Código LER 15 01 01; Massa do elemento 1 kg; Volume 0.001333 m3

**mt11var009** l Líquido de limpeza para colagem com adesivo de tubos e acessórios de PVC
Dados técnicos: Custo energético 3.819 MJ; Emissão de CO2 0.202 kg; Código LER 20 01 30; Massa do elemento 1 kg; Volume 0.001 m3
Resíduos:
- embalagem: re170203 Plástico; rendimento 0.032 kg

**mt11var120h** Ud Sifão em linha de PVC, cor cinzento, visitável, com união macho/fêmea, de 200 mm de diâmetro
Dados técnicos: Custo energético 464.078 MJ; Emissão de CO2 23.076 kg; Código LER 17 02 03; Massa do elemento 4.79 kg; Volume 0.007983 m3
Resíduos:
- embalagem: re150101 Embalagens de papel e cartão; rendimento 0.042 kg
