# Peça especial para conduta de ventilação de secção oval

- Propriedade do ficheiro: CYPE Ingenieros S.A.
- Formato: FIEBDC-3/2016
- Programa: Gerador de preços para construção civil. CYPE Ingenieros, S.A.
- Data: 28/03/2024
- Moeda: EUR
- Custos indirectos: 3 %
- IVA: 23 %

## I Instalações

### IV Ventilação

#### IVG Ventilação mecânica para garagens

**IVG029** Ud Peça especial para conduta de ventilação de secção oval.
Curva horizontal 30°, para conduta oval de aço galvanizado, de 360x80 mm, na rede de condutas de ventilação.
Inclui: Colocação e fixação das peças especiais pré-fabricadas à rede de condutas.
Critério de medição de projecto: Número de unidades previstas, segundo documentação gráfica de Projecto.
Critério de medição de obra: Medir-se-á o número de unidades realmente executadas segundo especificações de Projecto.

| Código | Un | Descrição | Rendimento | Preço | Importância |
|---|---|---|---|---|---|
| mt42coa118aaa | Ud | Curva horizontal 30°, para conduta oval de aço galvanizado, de 360x80 mm. (material) | 1 | 162.67 | 162.670 |
| mo013 | h | Oficial de 1ª montador de condutas de chapa metálica. (mão de obra) | 0.1 | 23.31 | 2.331 |
| mo084 | h | Ajudante de montador de condutas de chapa metálica. (mão de obra) | 0.1 | 22.13 | 2.213 |
| % | % | Custos directos complementares | 2 % | 167.214 | 3.344 |
|  |  | Custos directos |  |  | 170.558 |
