# Recuperador de calor, descentralizado

- Propriedade do ficheiro: CYPE Ingenieros S.A.
- Formato: FIEBDC-3/2016
- Programa: Gerador de preços para construção civil. CYPE Ingenieros, S.A.
- Data: 23/10/2024
- Moeda: EUR
- Custos indirectos: 3 %
- IVA: 23 %

## I Instalações

### IV Ventilação

#### IVM Ventilação mecânica

**IVM030** Ud Recuperador de calor, descentralizado.
Recuperador de calor, descentralizado, para paredes de entre 500 e 600 mm de espessura, classe de eficiência energética A, caudal de ar máximo 70 m³/h, eficiência de recuperação calorífica 87%, de 260 mm de diâmetro, peso 13,5 kg, permutador de placas de fluxo cruzado, ventiladores centrífugos com motor de tipo EC de baixo consumo, filtro de ar ISO 60% (G4), bypass com servomotor para alteração automática, em função da temperatura interior e da temperatura exterior, do modo de operação de recuperação a free-cooling e difusor de cor branca RAL 9010; instalação encastrada na parede. Inclusive elementos de fixação.
Inclui: Marcação. Colocação e fixação do recuperador de calor. Verificação do seu correcto funcionamento.
Critério de medição de projecto: Número de unidades previstas, segundo documentação gráfica de Projecto.
Critério de medição de obra: Medir-se-á o número de unidades realmente executadas segundo especificações de Projecto.

| Código | Un | Descrição | Rendimento | Preço | Importância |
|---|---|---|---|---|---|
| mt42wol095b | Ud | Recuperador de calor, descentralizado, para paredes de entre 500 e 600 mm de espessura, classe de eficiência energética A, caudal de ar máximo 70 m³/h, eficiência de recuperação calorífica 87%, de 260 mm de diâmetro, peso 13,5 kg, permutador de placas de fluxo cruzado, ventiladores centrífugos com motor de tipo EC de baixo consumo, filtro de ar ISO 60% (G4), bypass com servomotor para alteração automática, em função da temperatura interior e da temperatura exterior, do modo de operação de recuperação a free-cooling e difusor de cor branca RAL 9010. (material) | 1 | 1740.38 | 1740.380 |
| mo011 | h | Oficial de 1ª montador. (mão de obra) | 0.5 | 23.31 | 11.655 |
| mo080 | h | Ajudante de montador. (mão de obra) | 0.5 | 22.13 | 11.065 |
| % | % | Custos directos complementares | 2 % | 1763.100 | 35.262 |
|  |  | Custos directos |  |  | 1798.362 |
