# Conduta semi-rígida de chapa de aço electrozincada

- Propriedade do ficheiro: CYPE Ingenieros S.A.
- Formato: FIEBDC-3/2016
- Programa: Gerador de preços para construção civil. CYPE Ingenieros, S.A.
- Data: 28/03/2024
- Moeda: EUR
- Custos indirectos: 3 %
- IVA: 23 %

## I Instalações

### IV Ventilação

#### IVV Condutas de admissão e extracção para ventilação

**IVV200** m Conduta semi-rígida de chapa de aço electrozincada.
Conduta de ventilação, formada por tubo semi-rígido de chapa de aço electrozincada engatilhada em espiral, de 125 mm de diâmetro, cor branca, temperatura de trabalho de 250°C e picos de temperatura até 350°C, classe A1 segundo NP EN 13501-1. Inclusive material auxiliar para montagem e fixação, acessórios e peças especiais.
Inclui: Marcação do traçado da conduta e da localização dos elementos de fixação. Colocação de tubos, acessórios e peças especiais. Fixação do material auxiliar para montagem e fixação à obra. Montagem, ligação e verificação do seu correcto funcionamento. Realização de ensaios.
Critério de medição de projecto: Comprimento medido segundo documentação gráfica de Projecto.
Critério de medição de obra: Medir-se-á o comprimento realmente executado segundo especificações de Projecto.

| Código | Un | Descrição | Rendimento | Preço | Importância |
|---|---|---|---|---|---|
| mt42csg420a | Ud | Material auxiliar para montagem e fixação das condutas semi-rígidas de chapa de aço electrozincada, de 125 mm de diâmetro. (material) | 1 | 0.57 | 0.570 |
| mt42csg020ac | m | Tubo semi-rígido de chapa de aço electrozincada engatilhada em espiral, de 125 mm de diâmetro, cor branca, temperatura de trabalho de 250°C e picos de temperatura até 350°C, classe A1 segundo NP EN 13501-1, com o preço incrementado em 10% relativamente a acessórios e peças especiais. (material) | 1 | 12.5 | 12.500 |
| mo011 | h | Oficial de 1ª montador. (mão de obra) | 0.119 | 23.31 | 2.774 |
| mo080 | h | Ajudante de montador. (mão de obra) | 0.06 | 22.13 | 1.328 |
| % | % | Custos directos complementares | 2 % | 17.172 | 0.343 |
|  |  | Custos directos |  |  | 17.515 |
