# Suporte para tubo de aço

- Propriedade do ficheiro: CYPE Ingenieros S.A.
- Formato: FIEBDC-3/2016
- Programa: Gerador de preços para construção civil. CYPE Ingenieros, S.A.
- Data: 28/03/2024
- Moeda: EUR
- Custos indirectos: 3 %
- IVA: 23 %

## I Instalações

### IW Suportes, tubos e acessórios para fluidos

#### IWA De aço

**IWA200** Ud Suporte para tubo de aço.
Suporte para tubo de aço de 3/8" DN 10 mm formado por ancoragem mecânica de expansão, fêmea, de aço zincado, M8x30; 0,25 m de varão roscado de aço galvanizado qualidade 4.8 e abraçadeira metálica tipo pêra.
Inclui: Marcação. Execução da perfuração. Limpeza do pó resultante. Introdução da ancoragem. Pancadas na base do cone interior com a ferramenta de colocação. Limpeza dos restos sobrantes. Colocação do varão roscado. Colocação da abraçadeira.
Critério de medição de projecto: Número de unidades previstas, segundo documentação gráfica de Projecto.
Critério de medição de obra: Medir-se-á o número de unidades realmente executadas segundo especificações de Projecto.

| Código | Un | Descrição | Rendimento | Preço | Importância |
|---|---|---|---|---|---|
| mt26wur270ba | Ud | Ancoragem mecânica de expansão, fêmea, de aço zincado, M8x30, de 10 mm de diâmetro e 30 mm de comprimento, composta por manga de expansão com cone interior, para fixação sobre elementos de betão, não fissurados. (material) | 1 | 0.86 | 0.860 |
| mt26aaa210b | Ud | Varão roscado M8 de aço galvanizado qualidade 4.8, de 1000 mm de comprimento, segundo DIN 976-1. (material) | 0.25 | 0.82 | 0.205 |
| mt41www200a | Ud | Abraçadeira metálica tipo pêra, para tubo de 3/8" DN 10 mm, com porca M8, com certificados FM e UL para instalações contra incêndios. (material) | 1 | 0.85 | 0.850 |
| mo008 | h | Oficial de 1ª canalizador. (mão de obra) | 0.098 | 23.31 | 2.284 |
| mo107 | h | Ajudante de canalizador. (mão de obra) | 0.098 | 22.09 | 2.165 |
| % | % | Custos directos complementares | 2 % | 6.364 | 0.127 |
|  |  | Custos directos |  |  | 6.491 |

Resíduos:
- colocação: mt26wur270ba; factor de resíduo 0.02
- colocação: mt41www200a; factor de resíduo 0.0188

## Recursos

**mt26wur270ba** Ud Ancoragem mecânica de expansão
Dados técnicos: Custo energético 2.717 MJ; Emissão de CO2 0.136 kg; Código LER 17 04 05; Massa do elemento 0.03 kg; Volume 0.000014 m3
Resíduos:
- embalagem: re170203 Plástico. (componente de resíduo); rendimento 0.025 kg; Código LER 17 02 03; Massa do elemento 1 kg; Volume 0.001667 m3

**mt41www200a** Ud Abraçadeira metálica tipo pêra
Dados técnicos: Custo energético 4.932 MJ; Emissão de CO2 0.376 kg; Código LER 17 04 05; Massa do elemento 0.1 kg; Volume 0.000048 m3
Resíduos:
- embalagem: re170203 Plástico; rendimento 0.025 kg
