# Porta interior de batente, de madeira

- Propriedade do ficheiro: CYPE Ingenieros S.A.
- Formato: FIEBDC-3/2016
- Programa: Gerador de preços para construção civil. CYPE Ingenieros, S.A.
- Data: 28/03/2024
- Moeda: EUR
- Custos indirectos: 3 %
- IVA: 23 %

## L Vãos

### LP Portas interiores

#### LPM De madeira

**LPM010** Ud Porta interior de batente, de madeira.
Porta interior de batente, cega, de uma folha de 203x82,5x3,5 cm, de painel de aglomerado, contraplacado com pinho da região, envernizada em oficina, com molduras sobrepostas de forma recta; aro de madeira maciça. Incluindo guarnição do mesmo material e acabamento que a folha, dobradiças, ferragens de pendurar, de fechadura e puxador par sobre espelho comprido de latão, cor preto, acabamento brilhante, série básica.
Inclui: Colocação da porta. Colocação, aprumo e nivelamento de aros. Colocação dos elementos de fixação de aros. Colocação das ferragens de pendurar. Colocação da folha. Colocação das ferragens de fecho. Colocação de acessórios. Ajuste final.
Critério de medição de projecto: Número de unidades previstas, segundo documentação gráfica de Projecto.
Critério de medição de obra: Medir-se-á o número de unidades realmente executadas segundo especificações de Projecto.

| Código | Un | Descrição | Rendimento | Preço | Importância |
|---|---|---|---|---|---|
| mt22aap012a | Ud | Aro de madeira maciça, para porta de uma folha, com elementos de fixação. (material) | 1 | 24.8 | 24.800 |
| mt22pxg020abb | Ud | Porta interior cega, de painel de aglomerado, contraplacado com pinho da região, envernizada em oficina, com molduras sobrepostas de forma recta, de 203x82,5x3,5 cm. (material) | 1 | 125.37 | 125.370 |
| mt22ata010abf | m | Guarnição de MDF, com folheado de madeira, pinho da região, 70x10 mm, envernizado em oficina. (material) | 10.4 | 1.61 | 16.744 |
| mt23ibl010jb | Ud | Dobradiça de 100x58 mm, com remate, de latão, acabamento brilhante, para porta interior. (material) | 3 | 0.81 | 2.430 |
| mt23ppb031 | Ud | Parafuso de latão 21/35 mm. (material) | 18 | 0.07 | 1.260 |
| mt23ppb200 | Ud | Fechadura de embutir, frente, acessórios e parafusos de fixação, para porta interior, segundo EN 12209. (material) | 1 | 12.42 | 12.420 |
| mt23hbl010aa | Ud | Jogo de puxador par e espelho comprido de latão, cor preto, acabamento brilhante, série básica, para porta interior. (material) | 1 | 8.94 | 8.940 |
| mo017 | h | Oficial de 1ª carpinteiro. (mão de obra) | 0.9 | 23.03 | 20.727 |
| mo058 | h | Ajudante de carpinteiro. (mão de obra) | 0.9 | 22.27 | 20.043 |
| % | % | Custos directos complementares | 2 % | 232.734 | 4.655 |
|  |  | Custos directos |  |  | 237.389 |

Resíduos:
- colocação: mt22aap012a Aro de madeira maciça, para porta de uma folha, com elementos de fixação; factor de resíduo 0.013713
- colocação: mt22pxg020abb; factor de resíduo 0.00270743
- colocação: mt22ata010abf Guarnição de MDF, com folheado de madeira, pinho da região, 70x10 mm, envernizado em oficina; factor de resíduo 0.0125
- colocação: mt23ppb031 Parafuso de latão 21/35 mm; factor de resíduo 0.01

## Recursos

**mt22aap012a** Ud Aro de madeira maciça, para porta de uma folha, com elementos de fixação
Dados técnicos: Custo energético 1637.958 MJ; Emissão de CO2 -21.929 kg; Código LER 17 02 01; Massa do elemento 12 kg; Volume 0.010909 m3
Resíduos:
- embalagem: re170203 Plástico. (componente de resíduo); rendimento 0.081 kg; Código LER 17 02 03; Massa do elemento 1 kg; Volume 0.001667 m3

**mt22pxg020abb** Ud Porta interior cega
Dados técnicos: Custo energético 1513.500 MJ; Emissão de CO2 35.158 kg; Código LER 17 02 01; Massa do elemento 37.287 kg; Volume 0.033897 m3
Resíduos:
- embalagem: re150101 Embalagens de papel e cartão. (componente de resíduo); rendimento 0.253 kg; Código LER 15 01 01; Massa do elemento 1 kg; Volume 0.001333 m3
- embalagem: re170203 Plástico; rendimento 0.126 kg
- embalagem: re170604 Materiais de isolamento não abrangidos em 17 06 01 e 17 06 03. (componente de resíduo); rendimento 0.013 kg; Código LER 17 06 04; Massa do elemento 1 kg; Volume 0.001667 m3

**mt22ata010abf** m Guarnição de MDF, com folheado de madeira, pinho da região, 70x10 mm, envernizado em oficina
Dados técnicos: Custo energético 11.624 MJ; Emissão de CO2 0.020 kg; Código LER 17 02 01; Massa do elemento 0.4 kg; Volume 0.000364 m3

**mt23ppb031** Ud Parafuso de latão 21/35 mm
Dados técnicos: Custo energético 1.266 MJ; Emissão de CO2 0.086 kg; Código LER 17 04 01; Massa do elemento 0.0072 kg; Volume 0.000005 m3
Resíduos:
- embalagem: re150101 Embalagens de papel e cartão; rendimento 0.001 kg

**mt23hbl010aa** Ud Jogo de puxador par e espelho comprido de latão, cor preto, acabamento brilhante, série básica, para porta interior
Dados técnicos: Custo energético 19.366 MJ; Emissão de CO2 1.359 kg
Resíduos:
- embalagem: re150101 Embalagens de papel e cartão; rendimento 0.072 kg
