# Porta interior de correr, de madeira

- Propriedade do ficheiro: CYPE Ingenieros S.A.
- Formato: FIEBDC-3/2016
- Programa: Gerador de preços para construção civil. CYPE Ingenieros, S.A.
- Data: 28/03/2024
- Moeda: EUR
- Custos indirectos: 3 %
- IVA: 23 %

## L Vãos

### LP Portas interiores

#### LPM De madeira

**LPM021** Ud Porta interior de correr, de madeira.
Porta interior de correr para parede dupla com abertura, cega, de uma folha de 203x82,5x3,5 cm, de painel de fibras acabamento em melamina cor branca, com alma alveolar de papel kraft; aro de madeira maciça. Incluindo guarnição do mesmo material e acabamento que a folha, ferragens de pendurar, de fechadura e puxador com alavanca para fecho de alumínio, série básica.
Inclui: Colocação da porta. Colocação, aprumo e nivelamento de aros. Colocação dos elementos de fixação de aros. Colocação das ferragens de pendurar e guias. Colocação da folha. Colocação das ferragens de fecho. Colocação de acessórios. Ajuste final.
Critério de medição de projecto: Número de unidades previstas, segundo documentação gráfica de Projecto.
Critério de medição de obra: Medir-se-á o número de unidades realmente executadas segundo especificações de Projecto.

| Código | Un | Descrição | Rendimento | Preço | Importância |
|---|---|---|---|---|---|
| mt22aap012a | Ud | Aro de madeira maciça, para porta de uma folha, com elementos de fixação. (material) | 2 | 24.8 | 49.600 |
| mt23ppb100a | Ud | Ferragens de pendurar, kit para porta de correr. (material) | 1 | 8.53 | 8.530 |
| mt23ppb102c | m | Carril de porta de correr duplo alumínio. (material) | 1.87 | 9.72 | 18.176 |
| mt22pxh025aa | Ud | Porta interior cega oca, de painel de fibras acabamento em melamina cor branca, com alma alveolar de papel kraft, de 203x82,5x3,5 cm. (material) | 1 | 52.38 | 52.380 |
| mt22ata015ab | m | Guarnição de MDF, com acabamento em melamina, de cor branca, 70x10 mm. (material) | 10.4 | 1.36 | 14.144 |
| mt23hba020j | Ud | Puxador com alavanca para fecho de alumínio, série básica, para porta interior de correr, para interior. (material) | 1 | 27.94 | 27.940 |
| mo017 | h | Oficial de 1ª carpinteiro. (mão de obra) | 1.2 | 23.03 | 27.636 |
| mo058 | h | Ajudante de carpinteiro. (mão de obra) | 1.2 | 22.27 | 26.724 |
| % | % | Custos directos complementares | 2 % | 225.130 | 4.503 |
|  |  | Custos directos |  |  | 229.633 |

Resíduos:
- colocação: mt22aap012a Aro de madeira maciça, para porta de uma folha, com elementos de fixação; factor de resíduo 0.013713
- colocação: mt22pxh025aa; factor de resíduo 0.0028
- colocação: mt22ata015ab Guarnição de MDF, com acabamento em melamina, de cor branca, 70x10 mm; factor de resíduo 0.0125

## Recursos

**mt22aap012a** Ud Aro de madeira maciça, para porta de uma folha, com elementos de fixação
Dados técnicos: Custo energético 1637.958 MJ; Emissão de CO2 -21.929 kg; Código LER 17 02 01; Massa do elemento 12 kg; Volume 0.010909 m3
Resíduos:
- embalagem: re170203 Plástico. (componente de resíduo); rendimento 0.081 kg; Código LER 17 02 03; Massa do elemento 1 kg; Volume 0.001667 m3

**mt22pxh025aa** Ud Porta interior cega oca
Dados técnicos: Custo energético 604.266 MJ; Emissão de CO2 14.358 kg; Código LER 17 02 01; Massa do elemento 14.7 kg; Volume 0.013364 m3
Resíduos:
- embalagem: re150101 Embalagens de papel e cartão. (componente de resíduo); rendimento 0.25 kg; Código LER 15 01 01; Massa do elemento 1 kg; Volume 0.001333 m3
- embalagem: re170203 Plástico; rendimento 0.123 kg
- embalagem: re170604 Materiais de isolamento não abrangidos em 17 06 01 e 17 06 03. (componente de resíduo); rendimento 0.013 kg; Código LER 17 06 04; Massa do elemento 1 kg; Volume 0.001667 m3

**mt22ata015ab** m Guarnição de MDF, com acabamento em melamina, de cor branca, 70x10 mm
Dados técnicos: Custo energético 21.581 MJ; Emissão de CO2 0.561 kg; Código LER 17 02 01; Massa do elemento 0.42 kg; Volume 0.000382 m3
Resíduos:
- embalagem: re170203 Plástico; rendimento 0.08 kg

**mt23hba020j** Ud Puxador com alavanca para fecho de alumínio, série básica, para porta interior de correr, para interior
Dados técnicos: Custo energético 3.285 MJ; Emissão de CO2 0.300 kg
Resíduos:
- embalagem: re150101 Embalagens de papel e cartão; rendimento 0.072 kg
