# Estore veneziano interior

- Propriedade do ficheiro: CYPE Ingenieros S.A.
- Formato: FIEBDC-3/2016
- Programa: Gerador de preços para construção civil. CYPE Ingenieros, S.A.
- Data: 28/03/2024
- Moeda: EUR
- Custos indirectos: 3 %
- IVA: 23 %

## L Vãos

### LS Protecções solares

#### LSN Estores venezianos

**LSN020** Ud Estore veneziano interior.
Estore veneziano interior de alumínio, de 600 mm de largura e de 1000 mm de altura, com lâminas orientáveis de 16 mm de cor branca, caixa superior de alumínio de 25x25 cm de secção cordões e guias, accionamento manual através de cordão para manobra de recolha e vareta para a orientação de lâminas, no lado direito; fixado na parede com ancoragens mecânicas. Inclusive ferragens e acessórios.
Inclui: Marcação. Ancoragem ao paramento dos elementos de fixação. Montagem do estore veneziano. Montagem dos acessórios do accionamento.
Critério de medição de projecto: Número de unidades previstas, segundo documentação gráfica de Projecto.
Critério de medição de obra: Medir-se-á o número de unidades realmente executadas segundo especificações de Projecto.

| Código | Un | Descrição | Rendimento | Preço | Importância |
|---|---|---|---|---|---|
| mt44vem050aaaa | Ud | Estore veneziano interior de alumínio, de 600 mm de largura e de 1000 mm de altura, com lâminas orientáveis de 16 mm de cor branca, caixa superior de alumínio de 25x25 cm de secção cordões e guias, inclusive ancoragens mecânicas para fixação ao suporte. (material) | 1 | 119.31 | 119.310 |
| mt44vem060b | Ud | Kit para o accionamento de estore veneziano interior, com cordão para manobra de recolha e vareta para a orientação de lâminas, no lado direito. (material) | 1 | 9.7 | 9.700 |
| mo011 | h | Oficial de 1ª montador. (mão de obra) | 0.5 | 23.31 | 11.655 |
| mo080 | h | Ajudante de montador. (mão de obra) | 0.75 | 22.13 | 16.598 |
| % | % | Custos directos complementares | 2 % | 157.263 | 3.145 |
|  |  | Custos directos |  |  | 160.408 |

## Recursos

**mt44vem050aaaa** Ud Estore veneziano interior de alumínio
Dados técnicos: Custo energético 212.061 MJ; Emissão de CO2 14.647 kg
Resíduos:
- embalagem: re150101 Embalagens de papel e cartão. (componente de resíduo); rendimento 0.112 kg; Código LER 15 01 01; Massa do elemento 1 kg; Volume 0.001333 m3
- embalagem: re170201 Madeira. (componente de resíduo); rendimento 0.062 kg; Código LER 17 02 01; Massa do elemento 1 kg; Volume 0.000909 m3
- embalagem: re170203 Plástico. (componente de resíduo); rendimento 0.08 kg; Código LER 17 02 03; Massa do elemento 1 kg; Volume 0.001667 m3
- embalagem: re170604 Materiais de isolamento não abrangidos em 17 06 01 e 17 06 03. (componente de resíduo); rendimento 0.016 kg; Código LER 17 06 04; Massa do elemento 1 kg; Volume 0.001667 m3
