# Bloco-porta interior técnico de batente, contra-radiações, de madeira, em edifício de uso público

- Propriedade do ficheiro: CYPE Ingenieros S.A.
- Formato: FIEBDC-3/2016
- Programa: Gerador de preços para construção civil. CYPE Ingenieros, S.A.
- Data: 23/05/2024
- Moeda: EUR
- Custos indirectos: 3 %
- IVA: 23 %

## L Vãos

### LT Portas interiores técnicas

#### LTM De madeira

**LTM020** Ud Bloco-porta interior técnico de batente, contra-radiações, de madeira, em edifício de uso público.
Bloco-porta interior técnico de batente, contra-radiações, de madeira, para edifício de uso público, de uma folha, lisa, de 203x82,5x3,5 cm, composto por alma de tabuleiro aglomerado de partículas, com uma lâmina de chumbo de 1 mm de espessura incorporada em cada uma das faces, acabamento em cru para lacar em obra nas suas faces e cantos, caixilho de painel de fibras tipo MDF (painel de DM) e aro de madeira de pinho com uma lâmina de chumbo de 2 mm de espessura incorporada. Inclusive dobradiças, asa e fechadura de aço inoxidável, acessórios, ferragens de pendurar e espuma de poliuretano para enchimento da folga entre aro e paramento.
Critérios considerados na determinação do preço da unidade de obra: O preço inclui a colocação em obra do aro, fixado com parafusos.
Inclui: Alojamento e calçamento do aro na abertura do paramento. Fixação do aro ao paramento com parafusos. Colocação da folha. Enchimento da folga entre aro e paramento con espuma de poliuretano. Colocação de ferragens de fecho e acessórios.
Critério de medição de projecto: Número de unidades previstas, segundo documentação gráfica de Projecto.
Critério de medição de obra: Medir-se-á o número de unidades realmente executadas segundo especificações de Projecto.

| Código | Un | Descrição | Rendimento | Preço | Importância |
|---|---|---|---|---|---|
| mt22bta050g | Ud | Bloco-porta interior técnico de batente, contra-radiações, de madeira, para edifício de uso público, de uma folha, lisa, de 203x82,5x3,5 cm, composto por alma de tabuleiro aglomerado de partículas, com uma lâmina de chumbo de 1 mm de espessura incorporada em cada uma das faces, acabamento em cru para lacar em obra nas suas faces e cantos, caixilho de painel de fibras tipo MDF (painel de DM) e aro de madeira de pinho com uma lâmina de chumbo de 2 mm de espessura incorporada, com guarnição com uma lâmina de chumbo de 2 mm de espessura incorporada, dobradiças, asa e fechadura de aço inoxidável, acessórios, e ferragens de pendurar. (material) | 1 | 833.29 | 833.290 |
| mt22www040 | Ud | Aerossol de 750 ml de espuma adesiva auto-expansível, elástica, de poliuretano monocomponente, de 25 kg/m³ de densidade, condutibilidade térmica 0,0345 W/(m°C), 135% de expansão, alongamento até à rotura 45% e 7 N/cm² de resistência à tracção, estável de -40°C a 90°C; para aplicar com pistola; segundo EN 13165. (material) | 0.1 | 8.37 | 0.837 |
| mo017 | h | Oficial de 1ª carpinteiro. (mão de obra) | 1.25 | 23.03 | 28.788 |
| mo058 | h | Ajudante de carpinteiro. (mão de obra) | 1.05 | 22.27 | 23.384 |
| % | % | Custos directos complementares | 2 % | 886.299 | 17.726 |
|  |  | Custos directos |  |  | 904.025 |

Resíduos:
- colocação: mt22www040; factor de resíduo 0.024

## Recursos

**mt22bta050g** Ud Bloco-porta interior técnico de batente
Dados técnicos: Custo energético 4991.531 MJ; Emissão de CO2 45.938 kg
Resíduos:
- embalagem: re170203 Plástico. (componente de resíduo); rendimento 0.135 kg; Código LER 17 02 03; Massa do elemento 1 kg; Volume 0.001667 m3
- embalagem: re170604 Materiais de isolamento não abrangidos em 17 06 01 e 17 06 03. (componente de resíduo); rendimento 0.028 kg; Código LER 17 06 04; Massa do elemento 1 kg; Volume 0.001667 m3

**mt22www040** Ud Aerossol de 750 ml de espuma adesiva auto-expansível
Dados técnicos: Custo energético 4.178 MJ; Emissão de CO2 0.208 kg; Código LER 17 06 04; Massa do elemento 0.01875 kg; Volume 0.000031 m3
Resíduos:
- embalagem: re150104 Embalagens de metal. (componente de resíduo); rendimento 0.15 kg; Código LER 15 01 04; Massa do elemento 1 kg; Volume 0.001667 m3
