# Bloco-porta interior técnico de batente, contra-radiações, de madeira, em edifício de uso público

- Propriedade do ficheiro: CYPE Ingenieros S.A.
- Formato: FIEBDC-3/2016
- Programa: Gerador de preços para construção civil. CYPE Ingenieros, S.A.
- Data: 28/03/2024
- Moeda: EUR
- Custos indirectos: 3 %
- IVA: 23 %

## L Vãos

### LT Portas interiores técnicas

#### LTM De madeira

**LTM020** Ud Bloco-porta interior técnico de batente, contra-radiações, de madeira, em edifício de uso público.
Bloco-porta interior técnico de batente, contra-radiações, de madeira, para edifício de uso público, de uma folha, lisa, de 203x82,5x3,5 cm, composto por alma de tabuleiro aglomerado de partículas, com uma lâmina de chumbo de 1 mm de espessura incorporada em cada uma das faces, revestido com laminado de alta pressão (HPL), formado por várias camadas de papel kraft impregnadas em resina fenólica, orlas de placa laminada compacta de alta pressão (HPL), caixilho de painel contraplacado e aro de madeira de pinho com uma lâmina de chumbo de 2 mm de espessura incorporada. Inclusive dobradiças, asa e fechadura de aço inoxidável, acessórios, ferragens de pendurar e espuma de poliuretano para enchimento da folga entre aro e paramento.
Critérios considerados na determinação do preço da unidade de obra: O preço inclui a colocação em obra do aro, fixado com parafusos.
Inclui: Alojamento e calçamento do aro na abertura do paramento. Fixação do aro ao paramento com parafusos. Colocação da folha. Enchimento da folga entre aro e paramento con espuma de poliuretano. Colocação de ferragens de fecho e acessórios.
Critério de medição de projecto: Número de unidades previstas, segundo documentação gráfica de Projecto.
Critério de medição de obra: Medir-se-á o número de unidades realmente executadas segundo especificações de Projecto.

| Código | Un | Descrição | Rendimento | Preço | Importância |
|---|---|---|---|---|---|
| mt22bta040aa | Ud | Bloco-porta interior técnico de batente, contra-radiações, de madeira, para edifício de uso público, de uma folha, lisa, de 203x82,5x3,5 cm, composto por alma de tabuleiro aglomerado de partículas, com uma lâmina de chumbo de 1 mm de espessura incorporada em cada uma das faces, revestido com laminado de alta pressão (HPL), formado por várias camadas de papel kraft impregnadas em resina fenólica, orlas de placa laminada compacta de alta pressão (HPL), caixilho de painel contraplacado e aro de madeira de pinho com uma lâmina de chumbo de 2 mm de espessura incorporada, com guarnição com uma lâmina de chumbo de 2 mm de espessura incorporada, dobradiças, asa e fechadura de aço inoxidável, acessórios, e ferragens de pendurar. (material) | 1 | 1025.35 | 1025.350 |
| mt22www040 | Ud | Aerossol de 750 ml de espuma adesiva auto-expansível, elástica, de poliuretano monocomponente, de 25 kg/m³ de densidade, condutibilidade térmica 0,0345 W/(m°C), 135% de expansão, alongamento até à rotura 45% e 7 N/cm² de resistência à tracção, estável de -40°C a 90°C; para aplicar com pistola; segundo EN 13165. (material) | 0.1 | 8.37 | 0.837 |
| mo017 | h | Oficial de 1ª carpinteiro. (mão de obra) | 1.25 | 23.03 | 28.788 |
| mo058 | h | Ajudante de carpinteiro. (mão de obra) | 1.05 | 22.27 | 23.384 |
| % | % | Custos directos complementares | 2 % | 1078.359 | 21.567 |
|  |  | Custos directos |  |  | 1099.926 |

Resíduos:
- colocação: mt22www040; factor de resíduo 0.024

## Recursos

**mt22bta040aa** Ud Bloco-porta interior técnico de batente
Dados técnicos: Custo energético 4617.972 MJ; Emissão de CO2 59.658 kg
Resíduos:
- embalagem: re170203 Plástico. (componente de resíduo); rendimento 0.143 kg; Código LER 17 02 03; Massa do elemento 1 kg; Volume 0.001667 m3
- embalagem: re170604 Materiais de isolamento não abrangidos em 17 06 01 e 17 06 03. (componente de resíduo); rendimento 0.029 kg; Código LER 17 06 04; Massa do elemento 1 kg; Volume 0.001667 m3

**mt22www040** Ud Aerossol de 750 ml de espuma adesiva auto-expansível
Dados técnicos: Custo energético 4.178 MJ; Emissão de CO2 0.208 kg; Código LER 17 06 04; Massa do elemento 0.01875 kg; Volume 0.000031 m3
Resíduos:
- embalagem: re150104 Embalagens de metal. (componente de resíduo); rendimento 0.15 kg; Código LER 15 01 04; Massa do elemento 1 kg; Volume 0.001667 m3
