# Módulo de vidro arquitectónico fotovoltaico

- Propriedade do ficheiro: CYPE Ingenieros S.A.
- Formato: FIEBDC-3/2016
- Programa: Gerador de preços para construção civil. CYPE Ingenieros, S.A.
- Data: 28/03/2024
- Moeda: EUR
- Custos indirectos: 3 %
- IVA: 23 %

## L Vãos

### LV Vidros

#### LVF Fotovoltaicos

**LVF005** m² Módulo de vidro arquitectónico fotovoltaico.
Módulo solar fotovoltaico, opaco, para integração arquitectónica em fachada de edifício, fornecido em peças de 1245x300 mm e 0,37 m², com uma potência máxima (Wp) de 58 W/m², formado por vidro exterior Float de 3,2 mm de espessura, células de camada fina de silício amorfo, camada adesiva de EVA de 0,9 mm de espessura, transparente, e vidro interior Float de 4 mm de espessura, com caixa de ligações eléctricas standard e acessórios de montagem. Inclusive acessórios de montagem e material de ligação eléctrica.
Inclui: Montagem, ligação e verificação do seu correcto funcionamento.
Critério de medição de projecto: Superfície medida segundo documentação gráfica de Projecto, sem duplicar esquinas nem encontros, descontando todas as aberturas.
Critério de medição de obra: Medir-se-á a superfície realmente executada segundo especificações de Projecto, sem duplicar esquinas nem encontros, descontando todas as aberturas.

| Código | Un | Descrição | Rendimento | Preço | Importância |
|---|---|---|---|---|---|
| mt35ony010aaa1a | m² | Módulo solar fotovoltaico, opaco, para integração arquitectónica em fachada de edifício, fornecido em peças de 1245x300 mm e 0,37 m², com uma potência máxima (Wp) de 58 W/m², formado por vidro exterior Float de 3,2 mm de espessura, células de camada fina de silício amorfo, camada adesiva de EVA de 0,9 mm de espessura, transparente, e vidro interior Float de 4 mm de espessura, com caixa de ligações eléctricas standard e acessórios de montagem. (material) | 1 | 112.13 | 112.130 |
| mo009 | h | Oficial de 1ª instalador de colectores solares. (mão de obra) | 0.966 | 23.31 | 22.517 |
| mo108 | h | Ajudante de instalador de colectores solares. (mão de obra) | 0.966 | 22.09 | 21.339 |
| mo003 | h | Oficial de 1ª electricista. (mão de obra) | 0.1 | 23.31 | 2.331 |
| mo102 | h | Ajudante de electricista. (mão de obra) | 0.1 | 22.09 | 2.209 |
| % | % | Custos directos complementares | 2 % | 160.526 | 3.211 |
|  |  | Custos directos |  |  | 163.737 |

## Recursos

**mt35ony010aaa1a** m² Módulo solar fotovoltaico
Dados técnicos: Custo energético 925.914 MJ; Emissão de CO2 49.493 kg
Resíduos:
- embalagem: re150101 Embalagens de papel e cartão. (componente de resíduo); rendimento 2.513 kg; Código LER 15 01 01; Massa do elemento 1 kg; Volume 0.001333 m3
