# Vidro impresso

- Propriedade do ficheiro: CYPE Ingenieros S.A.
- Formato: FIEBDC-3/2016
- Programa: Gerador de preços para construção civil. CYPE Ingenieros, S.A.
- Data: 28/03/2024
- Moeda: EUR
- Custos indirectos: 3 %
- IVA: 23 %

## L Vãos

### LV Vidros

#### LVI Impressos

**LVI010** m² Vidro impresso.
Vidro impresso translúcido, de 4 mm de espessura, incolor, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21vim130m | m² | Vidro impresso translúcido, incolor, de 4 mm de espessura, segundo EN 572-5 e EN 572-9. (material) | 1.012 | 11.25 | 11.385 |
| mt21vva010 | m | Vedação de juntas mediante aplicação com pistola de silicone sintético incolor. (material) | 3.5 | 0.85 | 2.975 |
| mt21vva021 | Ud | Material auxiliar para a colocação de vidros. (material) | 1 | 1.26 | 1.260 |
| mo055 | h | Oficial de 1ª vidraceiro. (mão de obra) | 0.21 | 24.22 | 5.086 |
| mo110 | h | Ajudante de vidraceiro. (mão de obra) | 0.21 | 23.62 | 4.960 |
| % | % | Custos directos complementares | 2 % | 25.666 | 0.513 |
|  |  | Custos directos |  |  | 26.179 |

Resíduos:
- colocação: mt21vim130m Vidro impresso translúcido, incolor, de 4 mm de espessura, segundo EN 572-5 e EN 572-9; factor de resíduo 0.011
- colocação: mt21vva010 Vedação de juntas mediante aplicação com pistola de silicone sintético incolor; factor de resíduo 0.06

## Recursos

**mt21vim130m** m² Vidro impresso translúcido, incolor, de 4 mm de espessura, segundo EN 572-5 e EN 572-9
Dados técnicos: Custo energético 150.287 MJ; Emissão de CO2 11.230 kg; Código LER 17 02 02; Massa do elemento 10 kg; Volume 0.01 m3
Resíduos:
- embalagem: re170604 Materiais de isolamento não abrangidos em 17 06 01 e 17 06 03. (componente de resíduo); rendimento 0.013 kg; Código LER 17 06 04; Massa do elemento 1 kg; Volume 0.001667 m3

**mt21vva010** m Vedação de juntas mediante aplicação com pistola de silicone sintético incolor
Dados técnicos: Custo energético 43.000 MJ; Emissão de CO2 1.770 kg; Código LER 17 09 04; Massa do elemento 0.25 kg; Volume 0.000167 m3
