# Perfil para alojamento de vidro temperado

- Propriedade do ficheiro: CYPE Ingenieros S.A.
- Formato: FIEBDC-3/2016
- Programa: Gerador de preços para construção civil. CYPE Ingenieros, S.A.
- Data: 10/06/2024
- Moeda: EUR
- Custos indirectos: 3 %
- IVA: 23 %

## L Vãos

### LV Vidros

#### LVT Temperados

**LVT024** m Perfil para alojamento de vidro temperado.
Perfil de aço inoxidável AISI 304, de 20x9x20 mm, para alojamento de vidro de 6 mm de espessura, fixado ao paramento suporte com parafusos.
Inclui: Marcação. Fixação do perfil.
Critério de medição de projecto: Comprimento medido segundo documentação gráfica de Projecto.
Critério de medição de obra: Medir-se-á o comprimento realmente executado segundo especificações de Projecto.

| Código | Un | Descrição | Rendimento | Preço | Importância |
|---|---|---|---|---|---|
| mt21vts010b | m | Perfil de aço inoxidável AISI 304, de 20x9x20 mm, para alojamento de vidro de 6 mm de espessura, inclusive parafusos. (material) | 1.05 | 13.1 | 13.755 |
| mo018 | h | Oficial de 1ª serralheiro. (mão de obra) | 0.1 | 22.98 | 2.298 |
| mo059 | h | Ajudante de serralheiro. (mão de obra) | 0.1 | 22.2 | 2.220 |
| % | % | Custos directos complementares | 2 % | 18.273 | 0.365 |
|  |  | Custos directos |  |  | 18.638 |

Resíduos:
- colocação: mt21vts010b Perfil de aço inoxidável AISI 304, de 20x9x20 mm, para alojamento de vidro de 6 mm de espessura, inclusive parafusos; factor de resíduo 0.00450092

## Recursos

**mt21vts010b** m Perfil de aço inoxidável AISI 304, de 20x9x20 mm, para alojamento de vidro de 6 mm de espessura, inclusive parafusos
Dados técnicos: Custo energético 26.728 MJ; Emissão de CO2 3.853 kg; Código LER 17 04 05; Massa do elemento 0.545 kg; Volume 0.00026 m3
Resíduos:
- embalagem: re170203 Plástico. (componente de resíduo); rendimento 0.008 kg; Código LER 17 02 03; Massa do elemento 1 kg; Volume 0.001667 m3
