# Isolamento térmico entre os montantes da parede exterior de estrutura leve

- Propriedade do ficheiro: CYPE Ingenieros S.A.
- Formato: FIEBDC-3/2016
- Programa: Gerador de preços para construção civil. CYPE Ingenieros, S.A.
- Data: 28/03/2024
- Moeda: EUR
- Custos indirectos: 3 %
- IVA: 23 %

## N Isolamentos e impermeabilizações

### NA Isolamentos térmicos

#### NAF Fachadas e paredes meeiras

**NAF120** m² Isolamento térmico entre os montantes da parede exterior de estrutura leve.
Isolamento térmico entre os montantes da parede exterior de estrutura leve de madeira, com painel de lã mineral semi-rígido, não revestido, de 50 mm de espessura, segundo EN 13162, resistência térmica 1,55 m²°C/W, condutibilidade térmica 0,032 W/(m°C).
Inclui: Corte e preparação do isolamento. Colocação do isolamento.
Critério de medição de projecto: Superfície medida segundo documentação gráfica de Projecto.
Critério de medição de obra: Medir-se-á a superfície realmente executada segundo especificações de Projecto.

| Código | Un | Descrição | Rendimento | Preço | Importância |
|---|---|---|---|---|---|
| mt16lra080oa | m² | Painel de lã mineral semi-rígido, não revestido, de 50 mm de espessura, segundo EN 13162, resistência térmica 1,55 m²°C/W, condutibilidade térmica 0,032 W/(m°C), Euroclasse A1 de reacção ao fogo segundo NP EN 13501-1 e factor de resistência à difusão do vapor de água 1, com código de designação MW-EN 13162-T4-WS-WL(P)-AFr5. (material) | 1.05 | 6.14 | 6.447 |
| mo054 | h | Oficial de 1ª montador de isolamentos. (mão de obra) | 0.12 | 23.31 | 2.797 |
| mo101 | h | Ajudante de montador de isolamentos. (mão de obra) | 0.12 | 22.13 | 2.656 |
| % | % | Custos directos complementares | 2 % | 11.900 | 0.238 |
|  |  | Custos directos |  |  | 12.138 |

Resíduos:
- colocação: mt16lra080oa; factor de resíduo 0.048

## Recursos

**mt16lra080oa** m² Painel de lã mineral semi-rígido
Dados técnicos: Custo energético 117.905 MJ; Emissão de CO2 3.115 kg; Código LER 17 06 04; Massa do elemento 2 kg; Volume 0.003333 m3
Resíduos:
- embalagem: re170203 Plástico. (componente de resíduo); rendimento 0.024 kg; Código LER 17 02 03; Massa do elemento 1 kg; Volume 0.001667 m3
