# Isolamento térmico de testa de laje e pilares em fachada, com revestimento de cortiça

- Propriedade do ficheiro: CYPE Ingenieros S.A.
- Formato: FIEBDC-3/2016
- Programa: Gerador de preços para construção civil. CYPE Ingenieros, S.A.
- Data: 28/03/2024
- Moeda: EUR
- Custos indirectos: 3 %
- IVA: 23 %

## N Isolamentos e impermeabilizações

### NA Isolamentos térmicos

#### NAJ Pontes térmicas

**NAJ019** m² Isolamento térmico de testa de laje e pilares em fachada, com revestimento de cortiça.
Isolamento térmico de testas de laje e pilares embebidos na espessura da fachada, formado por duas camadas de revestimento de cortiça reforçado com fibras de vidro, de 2,4 mm de espessura total, aplicado manualmente, com prévia aplicação de primário acrílico, regulador da absorção.
Inclui: Preparação da superfície suporte. Aplicação de primário. Preparação do revestimento. Aplicação do revestimento.
Critério de medição de projecto: Superfície medida segundo documentação gráfica de Projecto.
Critério de medição de obra: Medir-se-á a superfície realmente executada segundo especificações de Projecto.

| Código | Un | Descrição | Rendimento | Preço | Importância |
|---|---|---|---|---|---|
| mt28rsu005b | l | Primário acrílico, regulador da absorção, para utilização em interiores ou em exteriores. (material) | 0.04 | 5.37 | 0.215 |
| mt28rsu030b | kg | Revestimento de cortiça reforçado com fibras de vidro, para utilização em interiores ou em exteriores, à base de copolímeros acrílicos, cortiça e fibras de vidro, condutibilidade térmica 0,059 W/(m°C), densidade 1060 kg/m³, transpirável, permeável ao vapor de água; segundo NP EN 1504-2. (material) | 2.88 | 7.43 | 21.398 |
| mo039 | h | Oficial de 1ª rebocador. (mão de obra) | 0.18 | 22.68 | 4.082 |
| mo111 | h | Operário especializado rebocador. (mão de obra) | 0.15 | 22.36 | 3.354 |
| % | % | Custos directos complementares | 2 % | 29.049 | 0.581 |
|  |  | Custos directos |  |  | 29.630 |

Resíduos:
- colocação: mt28rsu005b Primário acrílico, regulador da absorção, para utilização em interiores ou em exteriores; factor de resíduo 0.06
- colocação: mt28rsu030b; factor de resíduo 0.007

## Recursos

**mt28rsu005b** l Primário acrílico, regulador da absorção, para utilização em interiores ou em exteriores
Dados técnicos: Custo energético 75.650 MJ; Emissão de CO2 2.879 kg; Código LER 17 09 04; Massa do elemento 1 kg; Volume 0.000667 m3
Resíduos:
- embalagem: re150104 Embalagens de metal. (componente de resíduo); rendimento 0.042 kg; Código LER 15 01 04; Massa do elemento 1 kg; Volume 0.001667 m3

**mt28rsu030b** kg Revestimento de cortiça reforçado com fibras de vidro
Dados técnicos: Custo energético 67.560 MJ; Emissão de CO2 -1.720 kg; Código LER 17 02 01; Massa do elemento 1 kg; Volume 0.000909 m3
