# Isolamento térmico de pavimentos flutuantes, com placas de nódulos de poliestireno

- Propriedade do ficheiro: CYPE Ingenieros S.A.
- Formato: FIEBDC-3/2016
- Programa: Gerador de preços para construção civil. CYPE Ingenieros, S.A.
- Data: 28/03/2024
- Moeda: EUR
- Custos indirectos: 3 %
- IVA: 23 %

## N Isolamentos e impermeabilizações

### NA Isolamentos térmicos

#### NAL Pavimentos flutuantes

**NAL035** m² Isolamento térmico de pavimentos flutuantes, com placas de nódulos de poliestireno.
Isolamento térmico de pavimentos flutuantes formado por, placa de nódulos, de poliestireno expandido (EPS), 75,5x106 cm.
Inclui: Limpeza e preparação da superfície suporte. Implantação e corte do isolamento. Colocação do isolamento e dos seus complementos.
Critério de medição de projecto: Superfície medida segundo documentação gráfica de Projecto.
Critério de medição de obra: Medir-se-á a superfície realmente executada segundo especificações de Projecto.

| Código | Un | Descrição | Rendimento | Preço | Importância |
|---|---|---|---|---|---|
| mt17sch010a | m² | Placa de nódulos, de poliestireno expandido (EPS), 75,5x106 cm, para tubo de 16 mm de diâmetro, espaçamento do tubo múltiplo de 7,5 cm, união entre placas através de encaixe macho-fêmea, adequada para bases de pavimento de argamassa de cimento convencional. (material) | 1 | 19.01 | 19.010 |
| mo054 | h | Oficial de 1ª montador de isolamentos. (mão de obra) | 0.04 | 23.31 | 0.932 |
| mo101 | h | Ajudante de montador de isolamentos. (mão de obra) | 0.04 | 22.13 | 0.885 |
| % | % | Custos directos complementares | 2 % | 20.827 | 0.417 |
|  |  | Custos directos |  |  | 21.244 |

Resíduos:
- colocação: mt17sch010a; factor de resíduo 0.024

## Recursos

**mt17sch010a** m² Placa de nódulos
Dados técnicos: Custo energético 66.746 MJ; Emissão de CO2 2.330 kg; Código LER 17 06 04; Massa do elemento 0.69 kg; Volume 0.00115 m3
Resíduos:
- embalagem: re170203 Plástico. (componente de resíduo); rendimento 0.034 kg; Código LER 17 02 03; Massa do elemento 1 kg; Volume 0.001667 m3
