# Isolamento térmico pelo interior de coberturas inclinadas de estrutura de madeira, sobre espaço habitável

- Propriedade do ficheiro: CYPE Ingenieros S.A.
- Formato: FIEBDC-3/2016
- Programa: Gerador de preços para construção civil. CYPE Ingenieros, S.A.
- Data: 28/03/2024
- Moeda: EUR
- Custos indirectos: 3 %
- IVA: 23 %

## N Isolamentos e impermeabilizações

### NA Isolamentos térmicos

#### NAN Coberturas inclinadas

**NAN110** m² Isolamento térmico pelo interior de coberturas inclinadas de estrutura de madeira, sobre espaço habitável.
Isolamento térmico pelo interior de coberturas inclinadas de estrutura de madeira, sobre espaço habitável, formado por: painel lã mineral de lã de rocha vulcânica, segundo EN 13162, não revestido, de 80 mm de espessura, resistência térmica 2,4 m²°C/W, condutibilidade térmica 0,033 W/(m°C), colocado topo a topo e fixado mecanicamente, preparado para receber o revestimento interior que seja compatível com ele.
Inclui: Corte do isolamento. Colocação do isolamento. Fixação do isolamento.
Critério de medição de projecto: Superfície medida segundo documentação gráfica de Projecto.
Critério de medição de obra: Medir-se-á a superfície realmente executada segundo especificações de Projecto.

| Código | Un | Descrição | Rendimento | Preço | Importância |
|---|---|---|---|---|---|
| mt16lrw030vft | m² | Painel semi-rígido de lã de rocha vulcânica, segundo EN 13162, não revestido, de 80 mm de espessura, resistência térmica 2,4 m²°C/W, condutibilidade térmica 0,033 W/(m°C), Euroclasse A1 de reacção ao fogo segundo NP EN 13501-1, densidade 70 kg/m³, capacidade de absorção de água a curto prazo <=1 kg/m², calor específico 840 J/kgK e factor de resistência à difusão do vapor de água 1. (material) | 1.05 | 21.6 | 22.680 |
| mt16bab020a | Ud | Espiga especial para madeira, de 6 mm de diâmetro e 80 mm de comprimento. (material) | 6 | 0.58 | 3.480 |
| mo054 | h | Oficial de 1ª montador de isolamentos. (mão de obra) | 0.1 | 23.31 | 2.331 |
| mo101 | h | Ajudante de montador de isolamentos. (mão de obra) | 0.1 | 22.13 | 2.213 |
| % | % | Custos directos complementares | 2 % | 30.704 | 0.614 |
|  |  | Custos directos |  |  | 31.318 |

Resíduos:
- colocação: mt16lrw030vft; factor de resíduo 0.03

## Recursos

**mt16lrw030vft** m² Painel semi-rígido de lã de rocha vulcânica
Dados técnicos: Custo energético 77.382 MJ; Emissão de CO2 4.756 kg; Código LER 17 06 04; Massa do elemento 5.6 kg; Volume 0.009333 m3
Resíduos:
- embalagem: re170203 Plástico. (componente de resíduo); rendimento 0.034 kg; Código LER 17 02 03; Massa do elemento 1 kg; Volume 0.001667 m3

**mt16bab020a** Ud Espiga especial para madeira, de 6 mm de diâmetro e 80 mm de comprimento
Dados técnicos: Custo energético 4.893 MJ; Emissão de CO2 0.317 kg
Resíduos:
- embalagem: re150101 Embalagens de papel e cartão. (componente de resíduo); rendimento 0.09 kg; Código LER 15 01 01; Massa do elemento 1 kg; Volume 0.001333 m3
- embalagem: re170203 Plástico; rendimento 0.045 kg
