# Isolamento térmico entre montantes no revestimento interior autoportante de placas. Sistema Ondutherm Wall "ONDULINE"

- Propriedade do ficheiro: CYPE Ingenieros S.A.
- Formato: FIEBDC-3/2016
- Programa: Gerador de preços para construção civil. CYPE Ingenieros, S.A.
- Data: 28/03/2024
- Moeda: EUR
- Custos indirectos: 3 %
- IVA: 23 %

## N Isolamentos e impermeabilizações

### NA Isolamentos térmicos

#### NAO Revestimentos interiores

**NAO300** m² Isolamento térmico entre montantes no revestimento interior autoportante de placas. Sistema Ondutherm Wall "ONDULINE".
Isolamento térmico entre os montantes da estrutura portante do revestimento interior autoportante de placas, formado por painel rígido de poliestireno extrudido Ondutherm Wall XPS "ONDULINE", de superfície lisa e bordo lateral com encaixe macho-fêmea, com núcleo de painel OSB de partículas longas e orientadas de madeira, de 9 mm de espessura, de 70 mm de espessura total, resistência térmica 1,82 m²°C/W, condutibilidade térmica 0,038 W/(m°C). Colocação em obra: topo a topo, entre os montantes da estrutura portante.
Inclui: Corte do isolamento. Colocação do isolamento entre os montantes.
Critério de medição de projecto: Superfície medida segundo documentação gráfica de Projecto.
Critério de medição de obra: Medir-se-á a superfície realmente executada segundo especificações de Projecto.

| Código | Un | Descrição | Rendimento | Preço | Importância |
|---|---|---|---|---|---|
| mt16pxo010b | m² | Painel rígido de poliestireno extrudido Ondutherm Wall XPS "ONDULINE", segundo EN 13164, de superfície lisa e bordo lateral com encaixe macho-fêmea, com núcleo de painel OSB de partículas longas e orientadas de madeira, de 9 mm de espessura, de 70 mm de espessura total, resistência térmica 1,82 m²°C/W, condutibilidade térmica 0,038 W/(m°C), Euroclasse E de reacção ao fogo segundo NP EN 13501-1. (material) | 1.05 | 33.5 | 35.175 |
| mo054 | h | Oficial de 1ª montador de isolamentos. (mão de obra) | 0.05 | 23.31 | 1.166 |
| mo101 | h | Ajudante de montador de isolamentos. (mão de obra) | 0.05 | 22.13 | 1.107 |
| % | % | Custos directos complementares | 2 % | 37.448 | 0.749 |
|  |  | Custos directos |  |  | 38.197 |
