# Isolamento sonoro da junta entre o aro e o pré-aro da caixilharia exterior

- Propriedade do ficheiro: CYPE Ingenieros S.A.
- Formato: FIEBDC-3/2016
- Programa: Gerador de preços para construção civil. CYPE Ingenieros, S.A.
- Data: 28/03/2024
- Moeda: EUR
- Custos indirectos: 3 %
- IVA: 23 %

## N Isolamentos e impermeabilizações

### NB Isolamentos sonoros

#### NBJ Pontes acústicas

**NBJ030** m Isolamento sonoro da junta entre o aro e o pré-aro da caixilharia exterior.
Isolamento sonoro da junta entre o aro e o pré-aro da caixilharia exterior, de 4 mm de espessura, com fita de selagem autoexpansiva e autoadesiva, de espuma de poliuretano pré-comprimida, de 10 mm de largura e 10 mm de expansão máxima, de elevadas prestações térmicas e acústicas.
Inclui: Limpeza e preparação da superfície. Corte da fita de vedação. Colocação da fita de vedação.
Critério de medição de projecto: Comprimento medido segundo documentação gráfica de Projecto.
Critério de medição de obra: Medir-se-á o comprimento realmente executado segundo especificações de Projecto.

| Código | Un | Descrição | Rendimento | Preço | Importância |
|---|---|---|---|---|---|
| mt15sro040aa | m | Fita de selagem autoexpansiva e autoadesiva, de espuma de poliuretano pré-comprimida, de 10 mm de largura e 10 mm de expansão máxima, de elevadas prestações térmicas e acústicas, intervalo de temperatura de trabalho de -30 a 90°C, para aplicar em interiores e exteriores, para uma espessura de junta de 1 a 4 mm, fornecida em rolos de 13 m de comprimento. (material) | 1.1 | 0.81 | 0.891 |
| mo101 | h | Ajudante de montador de isolamentos. (mão de obra) | 0.06 | 22.13 | 1.328 |
| % | % | Custos directos complementares | 2 % | 2.219 | 0.044 |
|  |  | Custos directos |  |  | 2.263 |

Resíduos:
- colocação: mt15sro040aa; factor de resíduo 0.06

## Recursos

**mt15sro040aa** m Fita de selagem autoexpansiva e autoadesiva
Dados técnicos: Custo energético 1.107 MJ; Emissão de CO2 0.054 kg; Código LER 17 06 04; Massa do elemento 0.007 kg; Volume 0.000012 m3
Resíduos:
- embalagem: re170203 Plástico. (componente de resíduo); rendimento 0.001 kg; Código LER 17 02 03; Massa do elemento 1 kg; Volume 0.001667 m3
