# Drenagem de muro de betão em contacto com o terreno, pela sua face exterior, com lâminas nodulares com geotêxtil

- Propriedade do ficheiro: CYPE Ingenieros S.A.
- Formato: FIEBDC-3/2016
- Programa: Gerador de preços para construção civil. CYPE Ingenieros, S.A.
- Data: 28/03/2024
- Moeda: EUR
- Custos indirectos: 3 %
- IVA: 23 %

## N Isolamentos e impermeabilizações

### ND Drenagens

#### NDM Muros em contacto com o terreno

**NDM020** m² Drenagem de muro de betão em contacto com o terreno, pela sua face exterior, com lâminas nodulares com geotêxtil.
Drenagem de muro de betão em contacto com o terreno, pela sua face exterior, com tela drenante de estrutura nodular de polietileno de alta densidade (PEAD/HDPE), com nódulos de 7,5 mm de altura, com geotêxtil de polipropileno incorporado, resistência à compressão 150 kN/m² segundo EN ISO 604, capacidade de drenagem 5 l/(s·m) e massa nominal 0,7 kg/m². Colocação em obra: com sobreposições, com os nódulos contra o muro previamente impermeabilizado, com pregos de aço de 62 mm de comprimento, com anilha flexível de polietileno de 36 mm de diâmetro (2 ud/m²). Inclusive perfil metálico para remate superior e.
Inclui: Realização de trabalhos auxiliares na superfície suporte (ajuste de ângulos, passagem de tubos, etc.). Limpeza e preparação da superfície. Colocação da lâmina drenante e filtrante. Resolução de pontos singulares.
Critério de medição de projecto: Superfície medida segundo documentação gráfica de Projecto.
Critério de medição de obra: Medir-se-á a superfície realmente executada segundo especificações de Projecto, incluindo as entregas e as sobreposições.

| Código | Un | Descrição | Rendimento | Preço | Importância |
|---|---|---|---|---|---|
| mt14gdo010b | m² | Tela drenante de estrutura nodular de polietileno de alta densidade (PEAD/HDPE), com nódulos de 7,5 mm de altura, com geotêxtil de polipropileno incorporado, resistência à compressão 150 kN/m² segundo EN ISO 604, capacidade de drenagem 5 l/(s·m) e massa nominal 0,7 kg/m². (material) | 1.1 | 3.93 | 4.323 |
| mt15pao015a | Ud | Prego de aço de 62 mm de comprimento, com anilha flexível de polietileno de 36 mm de diâmetro, para fixação de lâmina drenante. (material) | 2 | 0.71 | 1.420 |
| mt15pao020a | m | Perfil de remate. (material) | 0.3 | 1.87 | 0.561 |
| mo029 | h | Oficial de 1ª aplicador de lâminas impermeabilizantes. (mão de obra) | 0.17 | 22.68 | 3.856 |
| mo067 | h | Ajudante de aplicador de lâminas impermeabilizantes. (mão de obra) | 0.17 | 22.13 | 3.762 |
| % | % | Custos directos complementares | 2 % | 13.922 | 0.278 |
|  |  | Custos directos |  |  | 14.200 |

Resíduos:
- colocação: mt14gdo010b; factor de resíduo 0.07
- colocação: mt15pao020a Perfil de remate; factor de resíduo 0.0176442

## Recursos

**mt14gdo010b** m² Tela drenante de estrutura nodular de polietileno de alta densidade (PEAD/HDPE)
Dados técnicos: Custo energético 72.660 MJ; Emissão de CO2 3.608 kg; Código LER 17 02 03; Massa do elemento 0.7 kg; Volume 0.001167 m3
Resíduos:
- embalagem: re170203 Plástico. (componente de resíduo); rendimento 0.05 kg; Código LER 17 02 03; Massa do elemento 1 kg; Volume 0.001667 m3

**mt15pao020a** m Perfil de remate
Dados técnicos: Custo energético 9.734 MJ; Emissão de CO2 0.504 kg; Código LER 17 04 05; Massa do elemento 0.936 kg; Volume 0.000446 m3
Resíduos:
- embalagem: re170203 Plástico; rendimento 0.006 kg
