# Drenagem de muro de betão em contacto com o terreno, parcialmente estanque, pela sua face interior, com lâminas nodulares

- Propriedade do ficheiro: CYPE Ingenieros S.A.
- Formato: FIEBDC-3/2016
- Programa: Gerador de preços para construção civil. CYPE Ingenieros, S.A.
- Data: 28/03/2024
- Moeda: EUR
- Custos indirectos: 3 %
- IVA: 23 %

## N Isolamentos e impermeabilizações

### ND Drenagens

#### NDM Muros em contacto com o terreno

**NDM100** m² Drenagem de muro de betão em contacto com o terreno, parcialmente estanque, pela sua face interior, com lâminas nodulares.
Drenagem de muro de betão em contacto com o terreno, parcialmente estanque, pela sua face interior, com lâmina drenante nodular, com nódulos de 8 mm de altura, com malha incorporada de polietileno de alta densidade (PEAD/HDPE), resistência à compressão 70 kN/m², capacidade de drenagem 5 l/(s·m) e massa nominal 0,5 kg/m². Colocação em obra: com sobreposições, com os nódulos contra o muro, com buchas de expansão de polipropileno com espiga roscada (10 ud/m²). Inclusive massa elastomérica monocomponente, para a vedação de orifícios e banda autocolante para vedar sobreposições em lâminas drenantes.
Critérios considerados na determinação do preço da unidade de obra: O preço não inclui o revestimento nem o perfil de ventilação.
Inclui: Corte e colocação da lâmina nodular. Selagem dos orifícios. Colocação da banda.
Critério de medição de projecto: Superfície medida segundo documentação gráfica de Projecto.
Critério de medição de obra: Medir-se-á a superfície realmente executada segundo especificações de Projecto.

| Código | Un | Descrição | Rendimento | Preço | Importância |
|---|---|---|---|---|---|
| mt15bas340a | Ud | Bucha de expansão de polipropileno com espiga roscada. (material) | 10 | 0.11 | 1.100 |
| mt15bas330a | m² | Lâmina drenante nodular, com nódulos de 8 mm de altura, com malha incorporada de polietileno de alta densidade (PEAD/HDPE), resistência à compressão 70 kN/m², capacidade de drenagem 5 l/(s·m) e massa nominal 0,5 kg/m². (material) | 1.1 | 7.34 | 8.074 |
| mt15bas030a | Ud | Cartucho de massa elastomérica monocomponente à base de poliuretano, de cor branca, de 600 ml, tipo F-25 HM segundo EN ISO 11600, de alta aderência e de endurecimento rápido, com elevadas propriedades elásticas, resistência à intempérie, ao envelhecimento e aos raios UV, apta para estar em contacto com agua potável, dureza Shore A aproximada de 35 e alongamento em ruptura > 600%, segundo EN ISO 11600. (material) | 0.4 | 6.38 | 2.552 |
| mt14baa010a | m | Banda autocolante para vedar sobreposições em lâminas drenantes. (material) | 0.09 | 1.45 | 0.131 |
| mo032 | h | Oficial de 1ª aplicador de produtos impermeabilizantes. (mão de obra) | 0.165 | 22.68 | 3.742 |
| mo070 | h | Ajudante de aplicador de produtos impermeabilizantes. (mão de obra) | 0.165 | 22.13 | 3.651 |
| % | % | Custos directos complementares | 2 % | 19.250 | 0.385 |
|  |  | Custos directos |  |  | 19.635 |

Resíduos:
- colocação: mt15bas330a; factor de resíduo 0.056784
- colocação: mt15bas030a; factor de resíduo 0.06
- colocação: mt14baa010a Banda autocolante para vedar sobreposições em lâminas drenantes; factor de resíduo 0.06

## Recursos

**mt15bas340a** Ud Bucha de expansão de polipropileno com espiga roscada
Dados técnicos: Custo energético 0.968 MJ; Emissão de CO2 0.090 kg
Resíduos:
- embalagem: re150101 Embalagens de papel e cartão. (componente de resíduo); rendimento 0.072 kg; Código LER 15 01 01; Massa do elemento 1 kg; Volume 0.001333 m3

**mt15bas330a** m² Lâmina drenante nodular
Dados técnicos: Custo energético 70.949 MJ; Emissão de CO2 2.551 kg; Código LER 17 06 04; Massa do elemento 0.5 kg; Volume 0.000833 m3
Resíduos:
- embalagem: re170203 Plástico. (componente de resíduo); rendimento 0.025 kg; Código LER 17 02 03; Massa do elemento 1 kg; Volume 0.001667 m3

**mt15bas030a** Ud Cartucho de massa elastomérica monocomponente à base de poliuretano
Dados técnicos: Custo energético 113.498 MJ; Emissão de CO2 5.521 kg; Código LER 17 09 04; Massa do elemento 0.72 kg; Volume 0.00048 m3
Resíduos:
- embalagem: re170203 Plástico; rendimento 0.1 kg

**mt14baa010a** m Banda autocolante para vedar sobreposições em lâminas drenantes
Dados técnicos: Custo energético 0.623 MJ; Emissão de CO2 0.024 kg; Código LER 17 06 04; Massa do elemento 0.0038 kg; Volume 0.000006 m3
Resíduos:
- embalagem: re170203 Plástico; rendimento 0.001 kg
