# Vedação estanque de furo executado em paramento de madeira para a insuflação do isolamento na caixa de ar

- Propriedade do ficheiro: CYPE Ingenieros S.A.
- Formato: FIEBDC-3/2016
- Programa: Gerador de preços para construção civil. CYPE Ingenieros, S.A.
- Data: 28/03/2024
- Moeda: EUR
- Custos indirectos: 3 %
- IVA: 23 %

## N Isolamentos e impermeabilizações

### NE Estanquidade

#### NEO Aberturas em muros

**NEO010** Ud Vedação estanque de furo executado em paramento de madeira para a insuflação do isolamento na caixa de ar.
Vedação estanque de furo executado em paramento de madeira para a insuflação do isolamento na caixa de ar, com fita autocolante, de geotêxtil não tecido de polipropileno, com adesivo acrílico sem dissolventes e película de separação de papel siliconado, de 15 cm de largura.
Inclui: Limpeza e preparação da superfície. Corte da fita de vedação. Colocação da fita de vedação.
Critério de medição de projecto: Número de unidades previstas, segundo documentação gráfica de Projecto.
Critério de medição de obra: Medir-se-á o número de unidades realmente executadas segundo especificações de Projecto.

| Código | Un | Descrição | Rendimento | Preço | Importância |
|---|---|---|---|---|---|
| mt15sbi010c | m | Fita autocolante, de geotêxtil não tecido de polipropileno, com adesivo acrílico sem dissolventes e película de separação de papel siliconado, de 15 cm de largura, intervalo de temperatura de trabalho de -40 a 90°C, para aplicar em interiores e exteriores, fornecida em rolos de 30 m de comprimento. (material) | 0.15 | 2.13 | 0.320 |
| mo101 | h | Ajudante de montador de isolamentos. (mão de obra) | 0.01 | 22.13 | 0.221 |
| % | % | Custos directos complementares | 2 % | 0.541 | 0.011 |
|  |  | Custos directos |  |  | 0.552 |

Resíduos:
- colocação: mt15sbi010c; factor de resíduo 0.0275077

## Recursos

**mt15sbi010c** m Fita autocolante
Dados técnicos: Custo energético 6.040 MJ; Emissão de CO2 0.189 kg; Código LER 17 02 03; Massa do elemento 0.065 kg; Volume 0.000108 m3
