# Impermeabilização de piscinas. Sistema Drypool "GRUPO PUMA"

- Propriedade do ficheiro: CYPE Ingenieros S.A.
- Formato: FIEBDC-3/2016
- Programa: Gerador de preços para construção civil. CYPE Ingenieros, S.A.
- Data: 28/03/2024
- Moeda: EUR
- Custos indirectos: 3 %
- IVA: 23 %

## N Isolamentos e impermeabilizações

### NI Impermeabilizações

#### NIA Fossos de ascensor, depósitos e piscinas

**NIA120** m² Impermeabilização de piscinas. Sistema Drypool "GRUPO PUMA".
Impermeabilização de piscinas. Sistema Drypool "GRUPO PUMA", formado por duas camadas de argamassa impermeabilizante semi-flexível bicomponente, Morcem Dry SF Plus "GRUPO PUMA", cor cinzento, à base de cimento branco de alta resistência, inertes seleccionados, aditivos especiais e resinas espalhada com palustra dentada, reforçada com malha de fibra de vidro anti-álcalis, Malla Drypool "GRUPO PUMA" colocada em 20 % da sua superfície, banda de reforço Bandtec "GRUPO PUMA" de 100 mm de largura, composta por uma lâmina viscoelástica revestida de geotêxtil não tecido em pontos singulares; com execução prévia de ângulo côncavo, a meia cana, em encontros com argamassa reparadora, reforçada com fibras, Morcemrest RF35 "GRUPO PUMA", classe R3, tipo CC, segundo NP EN 1504-3.
Critérios considerados na determinação do preço da unidade de obra: O preço não inclui a camada de protecção.
Inclui: Limpeza e preparação da superfície suporte. Execução de meia cana com argamassa. Aplicação da primeira camada de impermeabilizante. Colocação da banda de reforço. Colocação da malha. Aplicação da segunda camada de impermeabilizante.
Critério de medição de projecto: Superfície medida em projecção horizontal, segundo documentação gráfica de Projecto, desde as faces interiores dos parapeitos ou muretes perimetrais que a limitam.
Critério de medição de obra: Medir-se-á, em projecção horizontal, a superfície realmente executada segundo especificações de Projecto, desde as faces interiores dos parapeitos ou muretes perimetrais que a limitam.

| Código | Un | Descrição | Rendimento | Preço | Importância |
|---|---|---|---|---|---|
| mt28mrp011b | kg | Argamassa reparadora, reforçada com fibras, de alta resistência mecânica e retracção compensada, Morcemrest RF35 "GRUPO PUMA", com uma resistência à compressão aos 28 dias maior ou igual a 40 N/mm² e um módulo de elasticidade maior ou igual a 17000 N/mm², classe R3, tipo CC, segundo NP EN 1504-3, Euroclasse A1 de reacção ao fogo, segundo NP EN 13501-1, composta por cimentos especiais, inertes seleccionados, aditivos e fibras, aplicado em espessuras até 35 mm na vertical e 75 mm na horizontal. (material) | 3.6 | 0.69 | 2.484 |
| mt15igp053a | m | Banda de reforço Bandtec "GRUPO PUMA" de 100 mm de largura, composta por uma lâmina viscoelástica revestida de geotêxtil não tecido. (material) | 0.1 | 4.76 | 0.476 |
| mt15igp006a | kg | Argamassa impermeabilizante semi-flexível bicomponente, Morcem Dry SF Plus "GRUPO PUMA", cor cinzento, à base de cimento branco de alta resistência, inertes seleccionados, aditivos especiais e resinas, com certificado de potabilidade, segundo NP EN 1504-2. (material) | 6 | 2.43 | 14.580 |
| mt15igp052a | m² | Malha de fibra de vidro anti-álcalis, Malla Drypool "GRUPO PUMA". (material) | 0.2 | 2.05 | 0.410 |
| mo029 | h | Oficial de 1ª aplicador de lâminas impermeabilizantes. (mão de obra) | 0.255 | 22.68 | 5.783 |
| mo067 | h | Ajudante de aplicador de lâminas impermeabilizantes. (mão de obra) | 0.255 | 22.13 | 5.643 |
| % | % | Custos directos complementares | 2 % | 29.376 | 0.588 |
|  |  | Custos directos |  |  | 29.964 |

Resíduos:
- colocação: mt28mrp011b; factor de resíduo 0.0063
- colocação: mt15igp006a; factor de resíduo 0.0066
- colocação: mt15igp052a Malha de fibra de vidro anti-álcalis, Malla Drypool "GRUPO PUMA"; factor de resíduo 0.055

## Recursos

**mt28mrp011b** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt15igp006a** kg Argamassa impermeabilizante semi-flexível bicomponente
Dados técnicos: Custo energético 3.176 MJ; Emissão de CO2 0.223 kg; Código LER 17 01 01; Massa do elemento 1 kg; Volume 0.000667 m3
Resíduos:
- embalagem: re150101 Embalagens de papel e cartão; rendimento 0.003 kg
- embalagem: re150104 Embalagens de metal. (componente de resíduo); rendimento 0.003 kg; Código LER 15 01 04; Massa do elemento 1 kg; Volume 0.001667 m3
- embalagem: re170201 Madeira; rendimento 0.003 kg
- embalagem: re170203 Plástico; rendimento 0.001 kg

**mt15igp052a** m² Malha de fibra de vidro anti-álcalis, Malla Drypool "GRUPO PUMA"
Dados técnicos: Custo energético 6.517 MJ; Emissão de CO2 0.321 kg; Código LER 17 02 03; Massa do elemento 0.06 kg; Volume 0.0001 m3
Resíduos:
- embalagem: re170203 Plástico; rendimento 0.024 kg
