# Vedação de junta de construção, através da injecção de resina

- Propriedade do ficheiro: CYPE Ingenieros S.A.
- Formato: FIEBDC-3/2016
- Programa: Gerador de preços para construção civil. CYPE Ingenieros, S.A.
- Data: 28/03/2024
- Moeda: EUR
- Custos indirectos: 3 %
- IVA: 23 %

## N Isolamentos e impermeabilizações

### NI Impermeabilizações

#### NIJ Juntas

**NIJ120** m Vedação de junta de construção, através da injecção de resina.
Vedação de junta de construção, através de tubo com microperfurações em todo o seu comprimento, de 13 mm de diâmetro exterior, de PVC, fixado ao suporte cada 20 cm com abraçadeiras metálicas, através do qual se injecta à pressão resina hidroexpansiva flexível de poliuretano, hidrófoba, de baixa viscosidade, (consumo médio: 0,21 kg/m). Inclusive injector cónico e tubo de ligação exterior com tampa de protecção.
Inclui: Implantação e corte do tubo. Colocação do tubo para injecção de resina. Colocação das peças de finalização. Colocação dos injectores. Injecção da resina.
Critério de medição de projecto: Comprimento medido segundo documentação gráfica de Projecto.
Critério de medição de obra: Medir-se-á o comprimento realmente executado segundo especificações de Projecto.

| Código | Un | Descrição | Rendimento | Preço | Importância |
|---|---|---|---|---|---|
| mt08tid010b | m | Tubo com microperfurações em todo o seu comprimento, de 13 mm de diâmetro exterior, de PVC, para injecção de resina. (material) | 1.3 | 11.87 | 15.431 |
| mt15sjd130b | kg | Resina hidroexpansiva flexível de poliuretano, hidrófoba, de baixa viscosidade. (material) | 0.21 | 29.03 | 6.096 |
| mt15sjd140a | Ud | Injector cónico. (material) | 0.2 | 2.73 | 0.546 |
| mt15sjd150a | Ud | Tubo de ligação exterior com tampa de protecção. (material) | 0.2 | 9.61 | 1.922 |
| mt15sjd160a | Ud | Abraçadeira metálica, para tubo de 13 mm de diâmetro. (material) | 5 | 0.46 | 2.300 |
| mq06eim010 | h | Equipamento de injecção manual de argamassas fluidas e resinas. (equipamento) | 0.3 | 1.72 | 0.516 |
| mo032 | h | Oficial de 1ª aplicador de produtos impermeabilizantes. (mão de obra) | 0.4 | 22.68 | 9.072 |
| mo070 | h | Ajudante de aplicador de produtos impermeabilizantes. (mão de obra) | 0.4 | 22.13 | 8.852 |
| % | % | Custos directos complementares | 2 % | 44.735 | 0.895 |
|  |  | Custos directos |  |  | 45.630 |

Resíduos:
- colocação: mt15sjd130b Resina hidroexpansiva flexível de poliuretano, hidrófoba, de baixa viscosidade; factor de resíduo 0.03
- colocação: mt15sjd160a Abraçadeira metálica, para tubo de 13 mm de diâmetro; factor de resíduo 0.0188

## Recursos

**mt15sjd130b** kg Resina hidroexpansiva flexível de poliuretano, hidrófoba, de baixa viscosidade
Dados técnicos: Custo energético 86.761 MJ; Emissão de CO2 3.294 kg; Código LER 17 09 04; Massa do elemento 1 kg; Volume 0.000667 m3
Resíduos:
- embalagem: re170203 Plástico. (componente de resíduo); rendimento 0.003 kg; Código LER 17 02 03; Massa do elemento 1 kg; Volume 0.001667 m3

**mt15sjd160a** Ud Abraçadeira metálica, para tubo de 13 mm de diâmetro
Dados técnicos: Custo energético 4.932 MJ; Emissão de CO2 0.376 kg; Código LER 17 04 05; Massa do elemento 0.1 kg; Volume 0.000048 m3
Resíduos:
- embalagem: re170203 Plástico; rendimento 0.025 kg
