# Barreira de protecção contra o radão sobre laje térrea ventilada, com lâminas asfálticas

- Propriedade do ficheiro: CYPE Ingenieros S.A.
- Formato: FIEBDC-3/2016
- Programa: Gerador de preços para construção civil. CYPE Ingenieros, S.A.
- Data: 28/03/2024
- Moeda: EUR
- Custos indirectos: 3 %
- IVA: 23 %

## N Isolamentos e impermeabilizações

### NO Protecção contra o radão

#### NOV Lajes térreas ventiladas

**NOV005** m² Barreira de protecção contra o radão sobre laje térrea ventilada, com lâminas asfálticas.
Barreira de protecção contra o radão sobre laje térrea ventilada, em terreno com nível de referência de exposição ao radão 300 Bq/m³, com membrana de betume aditivado com plastómero APP, LA-30-AL, com armadura de alumínio, de superfície não protegida, e coeficiente de difusão do gás radão 1x10-13 m²/s, totalmente aderida ao suporte com maçarico. Colocação em obra: com sobreposições, na face superior da laje térrea ventilada, prévia aplicação de primário com emulsão asfáltica aniônica com cargas, e protecção com uma camada antipunçoamento de geotêxtil de polipropileno-polietileno, (125 g/m²). Exalação de radão prevista através da barreira de protecção: 0,001 Bq/m²·h. Inclusive banda de reforço de membrana de betume modificado com elastómero SBS, LBM(SBS)-30-FP, para a resolução do perímetro.
Inclui: Limpeza e preparação da superfície. Aplicação da camada de primário. Colocação da banda de reforço. Colocação da lâmina asfáltica. Colocação do geotêxtil. Resolução de pontos singulares.
Critério de medição de projecto: Superfície medida segundo documentação gráfica de Projecto.
Critério de medição de obra: Medir-se-á a superfície realmente executada segundo especificações de Projecto, incluindo as entregas e as sobreposições.

| Código | Un | Descrição | Rendimento | Preço | Importância |
|---|---|---|---|---|---|
| mt14iea020c | kg | Emulsão asfáltica aniônica com cargas. (material) | 0.5 | 3.3 | 1.650 |
| mt14lad010i | m² | Membrana de betume aditivado com plastómero APP, LA-30-AL, de 2 mm de espessura, massa nominal 3 kg/m², com armadura de alumínio, de superfície não protegida. Segundo EN 13707. (material) | 1.1 | 7.48 | 8.228 |
| mt14lba100a | m | Banda de reforço de membrana de betume modificado com elastómero SBS, LBM(SBS)-30-FP, de 33 cm de largura, acabada com filme plástico termofusível em ambas as faces. (material) | 0.5 | 2.83 | 1.415 |
| mt14gsa010ce | m² | Geotêxtil não tecido sintético, termosoldado, de polipropileno-polietileno, com uma resistência à tracção longitudinal de 9,5 kN/m, uma resistência à tracção transversal de 10 kN/m, uma abertura de cone ao ensaio de perfuração dinâmica segundo NP EN ISO 13433 inferior a 28 mm, resistência CBR ao punçoamento 1,56 kN e uma massa superficial de 125 g/m². (material) | 1.1 | 1.53 | 1.683 |
| mo029 | h | Oficial de 1ª aplicador de lâminas impermeabilizantes. (mão de obra) | 0.12 | 22.68 | 2.722 |
| mo067 | h | Ajudante de aplicador de lâminas impermeabilizantes. (mão de obra) | 0.12 | 22.13 | 2.656 |
| % | % | Custos directos complementares | 2 % | 18.354 | 0.367 |
|  |  | Custos directos |  |  | 18.721 |

Resíduos:
- colocação: mt14iea020c Emulsão asfáltica aniônica com cargas; factor de resíduo 0.007
- colocação: mt14lad010i; factor de resíduo 0.0622177
- colocação: mt14lba100a; factor de resíduo 0.07
- colocação: mt14gsa010ce; factor de resíduo 0.07

## Recursos

**mt14iea020c** kg Emulsão asfáltica aniônica com cargas
Dados técnicos: Custo energético 31.940 MJ; Emissão de CO2 0.230 kg; Código LER 17 03 02; Massa do elemento 1 kg; Volume 0.001 m3

**mt14lad010i** m² Membrana de betume aditivado com plastómero APP
Dados técnicos: Custo energético 176.545 MJ; Emissão de CO2 5.002 kg; Código LER 17 03 02; Massa do elemento 3 kg; Volume 0.003 m3
Resíduos:
- embalagem: re170203 Plástico. (componente de resíduo); rendimento 0.054 kg; Código LER 17 02 03; Massa do elemento 1 kg; Volume 0.001667 m3

**mt14lba100a** m Banda de reforço de membrana de betume modificado com elastómero SBS
Dados técnicos: Custo energético 58.457 MJ; Emissão de CO2 1.660 kg; Código LER 17 03 02; Massa do elemento 0.99 kg; Volume 0.00099 m3
Resíduos:
- embalagem: re170203 Plástico; rendimento 0.02 kg

**mt14gsa010ce** m² Geotêxtil não tecido sintético
Dados técnicos: Custo energético 14.790 MJ; Emissão de CO2 0.513 kg; Código LER 17 06 04; Massa do elemento 0.125 kg; Volume 0.000208 m3
Resíduos:
- embalagem: re170203 Plástico; rendimento 0.024 kg
