# Barreira de protecção contra o radão sobre laje térrea ventilada, com complexos multicamada

- Propriedade do ficheiro: CYPE Ingenieros S.A.
- Formato: FIEBDC-3/2016
- Programa: Gerador de preços para construção civil. CYPE Ingenieros, S.A.
- Data: 28/03/2024
- Moeda: EUR
- Custos indirectos: 3 %
- IVA: 23 %

## N Isolamentos e impermeabilizações

### NO Protecção contra o radão

#### NOV Lajes térreas ventiladas

**NOV030** m² Barreira de protecção contra o radão sobre laje térrea ventilada, com complexos multicamada.
Barreira de protecção contra o radão sobre laje térrea ventilada, em terreno com nível de referência de exposição ao radão 300 Bq/m³, com complexo multicamada, de 4 mm de espessura, 0,3 kg/m² de massa superficial, formado por duas lâminas de espuma de polietileno reticulado e duas lâminas de alumínio, e coeficiente de difusão do gás radão 1x10-13 m²/s, não colada. Colocação em obra: com sobreposições na face superior da laje térrea ventilada. Inclusive fita adesiva de dupla face, para a vedação de emendas.
Inclui: Limpeza e preparação da superfície. Colocação do complexo multicamada. Resolução de pontos singulares.
Critério de medição de projecto: Superfície medida segundo documentação gráfica de Projecto.
Critério de medição de obra: Medir-se-á a superfície realmente executada segundo especificações de Projecto, incluindo as entregas e as sobreposições.

| Código | Un | Descrição | Rendimento | Preço | Importância |
|---|---|---|---|---|---|
| mt16pti010a | m² | Complexo multicamada, de 4 mm de espessura, 0,3 kg/m² de massa superficial, formado por duas lâminas de espuma de polietileno reticulado e duas lâminas de alumínio, e coeficiente de difusão do gás radão 1x10-13 m²/s. (material) | 1.1 | 6 | 6.600 |
| mt16pti100a | m | Fita adesiva de dupla face, de borracha butílica, de 6 mm de espessura e 6 mm de largura. (material) | 1 | 0.06 | 0.060 |
| mo029 | h | Oficial de 1ª aplicador de lâminas impermeabilizantes. (mão de obra) | 0.06 | 22.68 | 1.361 |
| mo067 | h | Ajudante de aplicador de lâminas impermeabilizantes. (mão de obra) | 0.1 | 22.13 | 2.213 |
| % | % | Custos directos complementares | 2 % | 10.234 | 0.205 |
|  |  | Custos directos |  |  | 10.439 |
