# Isolamento térmico de origem vegetal pelo exterior em fachada para sistemas ETICS

- Propriedade do ficheiro: CYPE Ingenieros S.A.
- Formato: FIEBDC-3/2016
- Programa: Gerador de preços para construção civil. CYPE Ingenieros, S.A.
- Data: 28/03/2024
- Moeda: EUR
- Custos indirectos: 3 %
- IVA: 23 %

## N Isolamentos e impermeabilizações

### NV Isolamentos térmicos de origem vegetal

#### NVS Sistemas ETICS de isolamento exterior de fachadas

**NVS010** m² Isolamento térmico de origem vegetal pelo exterior em fachada para sistemas ETICS.
Isolamento térmico pelo exterior em fachada para sistemas ETICS, formado por painel de aglomerado de cortiça expandida, de 25 mm de espessura, de 1000x500 mm, cor preto, de entre 105 e 125 kg/m³ de densidade, resistência térmica 0,65 m²°C/W, condutibilidade térmica 0,04 W/(m°C), factor de resistência à difusão do vapor de água entre 7 e 14, Euroclasse E de reacção ao fogo, segundo NP EN 13501-1, resistência à compressão >= 100 kPa, fixado ao suporte com argamassa de cal hidráulica natural, tipo NHL 3,5, aplicada manualmente e fixações mecânicas com bucha de expansão de polipropileno.
Critérios considerados na determinação do preço da unidade de obra: O preço não inclui a camada de regularização nem a camada de acabamento.
Inclui: Limpeza e preparação da superfície suporte. Implantação e corte do isolamento. Aplicação da cola. Colocação do isolamento. Resolução de pontos singulares.
Critério de medição de projecto: Superfície medida segundo documentação gráfica de Projecto.
Critério de medição de obra: Medir-se-á a superfície realmente executada segundo especificações de Projecto.

| Código | Un | Descrição | Rendimento | Preço | Importância |
|---|---|---|---|---|---|
| mt28mak020c | kg | Argamassa de cal hidráulica natural, tipo NHL 3,5, segundo NP EN 459-1, com muito baixo conteúdo de compostos orgânicos voláteis (COV), muito transpirável e com efeito bactericida e fungicida, para aplicar com palustra, para aderir os painéis isolantes e como camada base, prévia amassadura com água. (material) | 6 | 1.27 | 7.620 |
| mt16acs010la | m² | Painel de aglomerado de cortiça expandida, de 25 mm de espessura, de 1000x500 mm, cor preto, de entre 105 e 125 kg/m³ de densidade, resistência térmica 0,65 m²°C/W, condutibilidade térmica 0,04 W/(m°C), factor de resistência à difusão do vapor de água entre 7 e 14, Euroclasse E de reacção ao fogo, segundo NP EN 13501-1, resistência à compressão >= 100 kPa; segundo EN 13170. (material) | 1.05 | 10.27 | 10.784 |
| mt16acs100a | Ud | Bucha de expansão de polipropileno, de 8 mm de diâmetro e 110 mm de comprimento, com prego de poliamida e anilha de plástico, para fixação de painéis isolantes. (material) | 6 | 0.52 | 3.120 |
| mo054 | h | Oficial de 1ª montador de isolamentos. (mão de obra) | 0.1 | 23.31 | 2.331 |
| mo101 | h | Ajudante de montador de isolamentos. (mão de obra) | 0.1 | 22.13 | 2.213 |
| % | % | Custos directos complementares | 2 % | 26.068 | 0.521 |
|  |  | Custos directos |  |  | 26.589 |

Resíduos:
- colocação: mt28mak020c; factor de resíduo 0.007103
- colocação: mt16acs010la; factor de resíduo 0.045863

## Recursos

**mt28mak020c** kg Argamassa de cal hidráulica natural
Dados técnicos: Custo energético 4.267 MJ; Emissão de CO2 0.262 kg; Código LER 17 01 01; Massa do elemento 1 kg; Volume 0.000667 m3
Resíduos:
- embalagem: re150101 Embalagens de papel e cartão. (componente de resíduo); rendimento 0.014 kg; Código LER 15 01 01; Massa do elemento 1 kg; Volume 0.001333 m3

**mt16acs010la** m² Painel de aglomerado de cortiça expandida
Dados técnicos: Custo energético 196.646 MJ; Emissão de CO2 -4.825 kg; Código LER 17 06 04; Massa do elemento 2.875 kg; Volume 0.004792 m3
Resíduos:
- embalagem: re170203 Plástico. (componente de resíduo); rendimento 0.025 kg; Código LER 17 02 03; Massa do elemento 1 kg; Volume 0.001667 m3

**mt16acs100a** Ud Bucha de expansão de polipropileno
Dados técnicos: Custo energético 0.984 MJ; Emissão de CO2 0.098 kg
Resíduos:
- embalagem: re150101 Embalagens de papel e cartão; rendimento 0.072 kg
