# Cobertura plana acessível, não ventilada, ajardinada extensiva, com rega integrada, sistema "ZINCO"

- Propriedade do ficheiro: CYPE Ingenieros S.A.
- Formato: FIEBDC-3/2016
- Programa: Gerador de preços para construção civil. CYPE Ingenieros, S.A.
- Data: 28/03/2024
- Moeda: EUR
- Custos indirectos: 3 %
- IVA: 23 %

## Q Coberturas

### QV Sistemas de coberturas verdes

#### QVE Extensivas

**QVE023** m² Cobertura plana acessível, não ventilada, ajardinada extensiva, com rega integrada, sistema "ZINCO".
Cobertura plana acessível, não ventilada, ajardinada extensiva (ecológica), com rega integrada, sistema "ZINCO", pendente de 1% a 5%. FORMAÇÃO DE PENDENTES: com guias de rincões, laroz e juntas com mestras de tijolo cerâmico furado duplo e camada de argila expandida, descarregada a seco e consolidada na superfície com leitada de cimento, proporcionando uma resistência à compressão de 1 MPa e com uma condutibilidade térmica de 0,087 W/(m°C), com espessura média de 10 cm; com camada de regularização de argamassa de cimento, confeccionada em obra, dosificação 1:6 de 4 cm de espessura, acabamento afagado; IMPERMEABILIZAÇÃO: tipo bicamada, colada, composta por uma membrana de betume modificado com elastómero SBS, LBM(SBS)-30-FV, com armadura de feltro de fibra de vidro de 60 g/m², de superfície não protegida e uma membrana de betume modificado com elastómero SBS, LBM(SBS)-50/G-FP, com armadura de feltro de poliéster reforçado e estabilizado de 150 g/m², com auto-protecção mineral de cor verde, com resistência à penetração de raizes, totalmente coladas com maçarico, sem coincidir as suas juntas; membrana anti-raízes flexível de polietileno de baixa densidade, WSF 40 "ZINCO", de cor preto, para evitar a penetração de raízes na membrana impermeável; CAMADA SEPARADORA SOB PROTECÇÃO: manta de protecção e retenção SSM 45 "ZINCO", formada por geotêxtil de poliéster e polipropileno, de 5 mm de espessura, com uma retenção de água de 5 l/m², uma resistência à tracção longitudinal de 5,5 kN/m, uma resistência CBR ao punçoamento 2 kN e uma massa superficial de 470 g/m²; CAMADA DRENANTE E RETENTORA DE ÁGUA: módulo Floradrain FD 25-E "ZINCO", formado por placa de poliolefinas recicladas com perfurações na parte superior; CAMADA FILTRANTE E DISTRIBUIDORA DE ÁGUA: feltro de distribuição de água AF 300 "ZINCO", formado por um geotêxtil de fibras de polipropileno e uma lâmina acrílica numa das suas faces, de 300 g/m² de massa superficial e 2,40 mm de espessura total; INSTALAÇÃO DE REGA: tubagem de rega gota-a-gota, formada por tubo de polietileno, 500-L2 "ZINCO", cor preto, de 16 mm de diâmetro exterior, com gotejadores autocompensáveis e auto-limpáveis integrados, situadas cada 50 cm, fixada à camda filtrante e distribuidora de água com tiras de velcro, cor preto, de 5 cm de largura e 12 cm de comprimento (2 ud/m²); CAMADA DE PROTECÇÃO: substrato Zincoterra Floral "ZINCO", composto de cerâmica seleccionada triturada e outros componentes minerais misturados com composto vegetal e turfa, de 100 mm de espessura, plantas com torrão plano, Zinco Sedum Mix "ZINCO", com 4 ou mais espécies distintas de sedum. Inclusive seixos rolados para o enchimento do espaço entre o bordo da cobertura e a vegetação.
Critérios considerados na determinação do preço da unidade de obra: O preço não inclui a tubagem de abastecimento e distribuição nem os acessórios.
Inclui: Marcação dos pontos singulares. Marcação das pendentes e traçado de rincões, larozes e juntas. Formação de pendentes com guias de rincões, laroz e juntas com mestras de tijolo. Enchimento de juntas com poliestireno expandido. Descarga a seco da argila expandida até alcançar o nível das mestras, e consolidação com leitada de cimento. Descarga, espalhamento e nivelamento com réguas da camada de argamassa de regularização. Limpeza e preparação da superfície. Aplicação da emulsão asfáltica. Colocação da impermeabilização. Colocação da camada separadora sob protecção. Colocação da camada drenante e retentora de água. Colocação da camada filtrante e distribuidora de água. Espalhamento do substrato. Colocação da vegetação. Enchimento do espaço entre o bordo da cobertura e a vegetação com seixos rolados.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3 | 0.29 | 0.870 |
| mt01arl030a | m³ | Argila expandida, fornecida em sacos, segundo NP EN 13055-1. (material) | 0.1 | 144.49 | 14.449 |
| mt09lec020b | m³ | Leitada de cimento CEM II/B-L 32,5 N 1/3. (material) | 0.01 | 112.6 | 1.126 |
| mt08aaa010a | m³ | Água. (material) | 0.008 | 1.5 | 0.012 |
| mt01arg005a | t | Areia de pedreira, para argamassa preparada em obra. (material) | 0.065 | 18 | 1.170 |
| mt08cem011a | kg | Cimento Portland CEM II/B-L 32,5 R, cor cinzento, em sacos, segundo NP EN 197-1. (material) | 10 | 0.1 | 1.000 |
| mt16pea020b | m² | Painel rígido de poliestireno expandido, segundo NP EN 13163, bordo lateral recto, de 20 mm de espessura, resistência térmica 0,55 m²°C/W, condutibilidade térmica 0,036 W/(m°C), para junta de dilatação. (material) | 0.01 | 1.34 | 0.013 |
| mt14iea020c | kg | Emulsão asfáltica aniônica com cargas. (material) | 0.3 | 3.3 | 0.990 |
| mt14lba010a | m² | Membrana de betume modificado com elastómero SBS, LBM(SBS)-30-FV, de 2,5 mm de espessura, massa nominal 3 kg/m², com armadura de feltro de fibra de vidro de 60 g/m², de superfície não protegida. Segundo EN 13707. (material) | 1.1 | 4.8 | 5.280 |
| mt14lga010oc | m² | Membrana de betume modificado com elastómero SBS, LBM(SBS)-50/G-FP, de 3,5 mm de espessura, massa nominal 5 kg/m², com armadura de feltro de poliéster reforçado e estabilizado de 150 g/m², com auto-protecção mineral de cor verde, com resistência à penetração de raizes. Segundo EN 13707. (material) | 1.1 | 10.36 | 11.396 |
| mt14lbz020a | m² | Membrana anti-raízes flexível de polietileno de baixa densidade, WSF 40 "ZINCO", de cor preto, para coberturas verdes. (material) | 1.75 | 2.92 | 5.110 |
| mt14lbz040qa | m² | Manta de protecção e retenção SSM 45 "ZINCO", formada por geotêxtil de poliéster e polipropileno, de 5 mm de espessura, com uma retenção de água de 5 l/m², uma resistência à tracção longitudinal de 5,5 kN/m, uma resistência CBR ao punçoamento 2 kN e uma massa superficial de 470 g/m², fornecida em rolos. (material) | 1.1 | 2.64 | 2.904 |
| mt14lbz030aia | m² | Módulo drenante e retentor de água, Floradrain FD 25-E "ZINCO", de poliolefinas recicladas com perfurações na parte superior, fornecido em placas. Incluindo clips de união. (material) | 1.03 | 8.25 | 8.498 |
| mt14lbz060a | m² | Feltro de distribuição de água AF 300 "ZINCO", formado por um geotêxtil não tecido sintético, composto por fibras de polipropileno entrelaçadas, termosoldado por ambas as faces, com uma resistência à tracção longitudinal de 19 kN/m e uma lâmina acrílica numa das suas faces; de 300 g/m² de massa superficial e 2,4 mm de espessura total, fornecido em rolos de 2,10x50 m. (material) | 1.2 | 7.21 | 8.652 |
| mt48tpz010c | m | Tubo de polietileno, 500-L2 "ZINCO", cor preto, de 16 mm de diâmetro exterior, com gotejadores autocompensáveis e auto-limpáveis integrados, situadas cada 50 cm, fornecido em rolos, com o preço incrementado em 10% relativamente a acessórios e peças especiais. (material) | 1.2 | 2.57 | 3.084 |
| mt48tpz011a | m | Fita de tiras de velcro pré-cortadas, cor preto, de 5 cm de largura e 12 cm de comprimento, para a fixação dos tubos 500-L2 ao feltro de distribuição de água AF 300 em coberturas verdes "ZINCO". (material) | 0.24 | 2.85 | 0.684 |
| mt48saz010b | m³ | Substrato Zincoterra Floral "ZINCO", composto de cerâmica seleccionada triturada e outros componentes minerais misturados com composto vegetal e turfa, fornecido a granel, para coberturas verdes. (material) | 0.13 | 88.5 | 11.505 |
| mt48epz010ia | m² | Plantas com torrão plano, Zinco Sedum Mix "ZINCO", fornecidas em tabuleiros de 60 unidades com 4 ou mais espécies distintas de sedum, para coberturas verdes. (material) | 1.03 | 10.08 | 10.382 |
| mt01arc010 | t | Seixos rolados lavados, de granulometria compreendida entre 16 e 32 mm. (material) | 0.04 | 21.65 | 0.866 |
| mo020 | h | Oficial de 1ª construção. (mão de obra) | 0.09 | 22.68 | 2.041 |
| mo113 | h | Operário não qualificado construção. (mão de obra) | 0.41 | 21.45 | 8.795 |
| mo029 | h | Oficial de 1ª aplicador de lâminas impermeabilizantes. (mão de obra) | 0.357 | 22.68 | 8.097 |
| mo067 | h | Ajudante de aplicador de lâminas impermeabilizantes. (mão de obra) | 0.357 | 22.13 | 7.900 |
| mo040 | h | Oficial de 1ª jardineiro. (mão de obra) | 0.443 | 22.68 | 10.047 |
| mo086 | h | Ajudante de jardineiro. (mão de obra) | 0.443 | 22.13 | 9.804 |
| mo008 | h | Oficial de 1ª canalizador. (mão de obra) | 0.01 | 23.31 | 0.233 |
| mo107 | h | Ajudante de canalizador. (mão de obra) | 0.05 | 22.09 | 1.105 |
| % | % | Custos directos complementares | 2 % | 136.013 | 2.720 |
|  |  | Custos directos |  |  | 138.733 |

Resíduos:
- colocação: mt04lpt010c; factor de resíduo 0.0516306
- colocação: mt01arl030a Argila expandida, fornecida em sacos, segundo NP EN 13055-1; factor de resíduo 0.003
- colocação: mt09lec020b Leitada de cimento CEM II/B-L 32,5 N 1/3; factor de resíduo 0.0036
- colocação: mt01arg005a Areia de pedreira, para argamassa preparada em obra; factor de resíduo 0.00501329
- colocação: mt08cem011a Cimento Portland CEM II/B-L 32,5 R, cor cinzento, em sacos, segundo NP EN 197-1; factor de resíduo 0.01512
- colocação: mt16pea020b; factor de resíduo 0.048
- colocação: mt14iea020c Emulsão asfáltica aniônica com cargas; factor de resíduo 0.007
- colocação: mt14lba010a; factor de resíduo 0.07
- colocação: mt14lga010oc; factor de resíduo 0.048016
- colocação: mt14lbz020a Membrana anti-raízes flexível de polietileno de baixa densidade, WSF 40 "ZINCO", de cor preto, para coberturas verdes; factor de resíduo 0.06
- colocação: mt14lbz040qa; factor de resíduo 0.07
- colocação: mt14lbz030aia; factor de resíduo 0.07
- colocação: mt14lbz060a; factor de resíduo 0.035
- colocação: mt48epz010ia; factor de resíduo 0.0192
- colocação: mt01arc010 Seixos rolados lavados, de granulometria compreendida entre 16 e 32 mm; factor de resíduo 0.0039739

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt01arl030a** m³ Argila expandida, fornecida em sacos, segundo NP EN 13055-1
Dados técnicos: Custo energético 1051.540 MJ; Emissão de CO2 67.918 kg; Código LER 01 04 09; Massa do elemento 350 kg; Volume 0.21875 m3
Resíduos:
- embalagem: re170203 Plástico; rendimento 1.75 kg

**mt09lec020b** m³ Leitada de cimento CEM II/B-L 32,5 N 1/3
Dados técnicos: Custo energético 3724.000 MJ; Emissão de CO2 323.000 kg; Código LER 17 01 01; Massa do elemento 1900 kg; Volume 1.266667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt16pea020b** m² Painel rígido de poliestireno expandido
Dados técnicos: Custo energético 57.501 MJ; Emissão de CO2 1.999 kg; Código LER 17 06 04; Massa do elemento 0.6 kg; Volume 0.001 m3
Resíduos:
- embalagem: re170203 Plástico; rendimento 0.024 kg

**mt14iea020c** kg Emulsão asfáltica aniônica com cargas
Dados técnicos: Custo energético 31.940 MJ; Emissão de CO2 0.230 kg; Código LER 17 03 02; Massa do elemento 1 kg; Volume 0.001 m3

**mt14lba010a** m² Membrana de betume modificado com elastómero SBS
Dados técnicos: Custo energético 176.114 MJ; Emissão de CO2 4.981 kg; Código LER 17 03 02; Massa do elemento 3 kg; Volume 0.003 m3
Resíduos:
- embalagem: re170203 Plástico; rendimento 0.05 kg

**mt14lga010oc** m² Membrana de betume modificado com elastómero SBS
Dados técnicos: Custo energético 291.511 MJ; Emissão de CO2 8.201 kg; Código LER 17 03 02; Massa do elemento 5 kg; Volume 0.005 m3
Resíduos:
- embalagem: re170203 Plástico; rendimento 0.063 kg

**mt14lbz020a** m² Membrana anti-raízes flexível de polietileno de baixa densidade, WSF 40 "ZINCO", de cor preto, para coberturas verdes
Dados técnicos: Custo energético 46.178 MJ; Emissão de CO2 1.671 kg; Código LER 17 06 04; Massa do elemento 0.32 kg; Volume 0.000533 m3
Resíduos:
- embalagem: re170203 Plástico; rendimento 0.024 kg

**mt14lbz040qa** m² Manta de protecção e retenção SSM 45 "ZINCO"
Dados técnicos: Custo energético 50.378 MJ; Emissão de CO2 2.501 kg; Código LER 17 02 03; Massa do elemento 0.47 kg; Volume 0.000783 m3
Resíduos:
- embalagem: re170203 Plástico; rendimento 0.05 kg

**mt14lbz030aia** m² Módulo drenante e retentor de água
Dados técnicos: Custo energético 169.540 MJ; Emissão de CO2 8.418 kg; Código LER 17 02 03; Massa do elemento 1.7 kg; Volume 0.002833 m3
Resíduos:
- embalagem: re170203 Plástico; rendimento 0.05 kg

**mt14lbz060a** m² Feltro de distribuição de água AF 300 "ZINCO"
Dados técnicos: Custo energético 38.490 MJ; Emissão de CO2 1.286 kg; Código LER 17 06 04; Massa do elemento 0.3 kg; Volume 0.0005 m3
Resíduos:
- embalagem: re170203 Plástico; rendimento 0.034 kg

**mt48epz010ia** m² Plantas com torrão plano
Dados técnicos: Custo energético 402.000 MJ; Emissão de CO2 -10.431 kg; Código LER 20 02 01; Massa do elemento 13.4 kg; Volume 0.008933 m3

**mt01arc010** t Seixos rolados lavados, de granulometria compreendida entre 16 e 32 mm
Dados técnicos: Custo energético 75.000 MJ; Emissão de CO2 4.000 kg; Código LER 01 04 08; Massa do elemento 1000 kg; Volume 0.666667 m3
