# Encontro da cobertura "ZINCO" com sumidouro com caixa de inspecção. Impermeabilização com lâminas de PVC

- Propriedade do ficheiro: CYPE Ingenieros S.A.
- Formato: FIEBDC-3/2016
- Programa: Gerador de preços para construção civil. CYPE Ingenieros, S.A.
- Data: 28/03/2024
- Moeda: EUR
- Custos indirectos: 3 %
- IVA: 23 %

## Q Coberturas

### QV Sistemas de coberturas verdes

#### QVP Pontos singulares

**QVP011** Ud Encontro da cobertura "ZINCO" com sumidouro com caixa de inspecção. Impermeabilização com lâminas de PVC.
Encontro de cobertura plana acessível, não ventilada, ajardinada extensiva, tipo invertida, sistema Tapete de Sedum "ZINCO", com sumidouro de saída vertical com caixa de inspecção, formado por: sumidouro de PVC, de saída vertical, de 80 mm de diâmetro fixado com soldadura termoplástica à lâmina impermeabilizante de PVC previamente colocada e protegido por caixa de inspecção, modelo KS 10 "ZINCO", de alumínio recoberto com plástico, cor cinzento escuro, de 300x300 mm e 100 mm de altura, com base para o seu apoio com as abas estendidas de 300x530 mm, tampa de aço galvanizado e plastificado e ranhuras nos laterais para permitir a passagem da água procedente da cobertura apoiada sobre a camada drenante da cobertura. Inclusive seixos rolados para o enchimento do espaço situado sobre as abas da caixa de inspecção.
Critérios considerados na determinação do preço da unidade de obra: O preço não inclui a tela impermeabilizante de PVC.
Inclui: Marcação. Execução de rebaixe do suporte à volta do sumidouro. Limpeza e preparação da superfície. Colocação do sumidouro. Colocação da caixa de inspecção. Enchimento com seixos rolados do espaço situado sobre as abas da caixa de inspecção.
Critério de medição de projecto: Número de unidades previstas, segundo documentação gráfica de Projecto.
Critério de medição de obra: Medir-se-á o número de unidades realmente executadas segundo especificações de Projecto.

| Código | Un | Descrição | Rendimento | Preço | Importância |
|---|---|---|---|---|---|
| mt15dan100ma | Ud | Sumidouro de PVC, de saída vertical, de 80 mm de diâmetro. (material) | 1 | 7.69 | 7.690 |
| mt14lbz110a | Ud | Caixa de inspecção, modelo KS 10 "ZINCO", de alumínio recoberto com plástico, cor cinzento escuro, de 300x300 mm e 100 mm de altura, com base para o seu apoio com as abas estendidas de 300x530 mm, tampa de aço galvanizado e plastificado e ranhuras nos laterais para permitir a passagem da água procedente da cobertura; para o registo de elemento de evacuação vertical com uma secção máxima de 240x240 mm. (material) | 1 | 54.45 | 54.450 |
| mt01arc010 | t | Seixos rolados lavados, de granulometria compreendida entre 16 e 32 mm. (material) | 0.18 | 21.65 | 3.897 |
| mo020 | h | Oficial de 1ª construção. (mão de obra) | 0.117 | 22.68 | 2.654 |
| mo113 | h | Operário não qualificado construção. (mão de obra) | 0.117 | 21.45 | 2.510 |
| mo029 | h | Oficial de 1ª aplicador de lâminas impermeabilizantes. (mão de obra) | 0.1 | 22.68 | 2.268 |
| mo067 | h | Ajudante de aplicador de lâminas impermeabilizantes. (mão de obra) | 0.1 | 22.13 | 2.213 |
| mo008 | h | Oficial de 1ª canalizador. (mão de obra) | 0.3 | 23.31 | 6.993 |
| % | % | Custos directos complementares | 2 % | 82.675 | 1.654 |
|  |  | Custos directos |  |  | 84.329 |

Resíduos:
- colocação: mt01arc010 Seixos rolados lavados, de granulometria compreendida entre 16 e 32 mm; factor de resíduo 0.0039739

## Recursos

**mt01arc010** t Seixos rolados lavados, de granulometria compreendida entre 16 e 32 mm
Dados técnicos: Custo energético 75.000 MJ; Emissão de CO2 4.000 kg; Código LER 01 04 08; Massa do elemento 1000 kg; Volume 0.666667 m3
