# Remate da cobertura "PROJAR" com perfil

- Propriedade do ficheiro: CYPE Ingenieros S.A.
- Formato: FIEBDC-3/2016
- Programa: Gerador de preços para construção civil. CYPE Ingenieros, S.A.
- Data: 28/03/2024
- Moeda: EUR
- Custos indirectos: 3 %
- IVA: 23 %

## Q Coberturas

### QV Sistemas de coberturas verdes

#### QVR Remates

**QVR020** m Remate da cobertura "PROJAR" com perfil.
Remate de beirado de cobertura inclinada "PROJAR", com perfil angular telescópico de alumínio, modelo TEG-AL-8/12-TK "PROJAR", de 80x120 mm, com ranhuras na aba horizontal e na aba vertical para permitir a passagem da água procedente da cobertura e perfis de retenção de aço galvanizado a quente, modelo ANGLE-80 "PROJAR", de 80 mm de altura, para compensar o impulso provocado pelo deslizamento das camadas da cobertura, com um rendimento de 2 ud/m; fixados mecanicamente ao suporte estrutural da cobertura. Inclusive peça de PVC para a dessolidarização da união entre materiais e parafusos, de 6 mm de diâmetro e 100 mm de comprimento, para a fixação de placas metálicas perfuradas.
Inclui: Limpeza e preparação da superfície suporte. Marcação dos pontos de fixação do perfil de retenção. Marcação do perfil perimetral. Fixação do perfil de retenção. Corte e colocação do perfil perimetral.
Critério de medição de projecto: Comprimento medido segundo documentação gráfica de Projecto.
Critério de medição de obra: Medir-se-á o comprimento realmente executado segundo especificações de Projecto.

| Código | Un | Descrição | Rendimento | Preço | Importância |
|---|---|---|---|---|---|
| mt14lbp130a | m | Perfil angular telescópico de alumínio, modelo TEG-AL-8/12-TK "PROJAR", de 80x120 mm, com ranhuras na aba horizontal e na aba vertical para permitir a passagem da água procedente da cobertura, fornecido em barras de 2 m de comprimento. (material) | 1 | 20.24 | 20.240 |
| mt14lbp140a | Ud | Perfil de retenção de aço galvanizado a quente, modelo ANGLE-80 "PROJAR", de 80 mm de altura; inclusive peça de PVC para a dessolidarização da união entre materiais. (material) | 2 | 82.3 | 164.600 |
| mt07emr112bg | Ud | Parafuso de aço galvanizado com revestimento antifricção, de 6 mm de diâmetro e 100 mm de comprimento, para a fixação de placas metálicas perfuradas. (material) | 8 | 0.42 | 3.360 |
| mo020 | h | Oficial de 1ª construção. (mão de obra) | 0.366 | 22.68 | 8.301 |
| mo077 | h | Ajudante de construção. (mão de obra) | 0.366 | 22.13 | 8.100 |
| % | % | Custos directos complementares | 2 % | 204.601 | 4.092 |
|  |  | Custos directos |  |  | 208.693 |

Resíduos:
- colocação: mt14lbp130a; factor de resíduo 0.024
- colocação: mt14lbp140a; factor de resíduo 0.0053
- colocação: mt07emr112bg; factor de resíduo 0.00386555

## Recursos

**mt14lbp130a** m Perfil angular telescópico de alumínio
Dados técnicos: Custo energético 73.543 MJ; Emissão de CO2 5.394 kg; Código LER 17 04 02; Massa do elemento 0.65 kg; Volume 0.000433 m3
Resíduos:
- embalagem: re170203 Plástico. (componente de resíduo); rendimento 0.008 kg; Código LER 17 02 03; Massa do elemento 1 kg; Volume 0.001667 m3

**mt14lbp140a** Ud Perfil de retenção de aço galvanizado a quente
Dados técnicos: Custo energético 26.465 MJ; Emissão de CO2 2.496 kg; Código LER 17 04 05; Massa do elemento 0.9 kg; Volume 0.000429 m3
Resíduos:
- embalagem: re170203 Plástico; rendimento 0.04 kg

**mt07emr112bg** Ud Parafuso de aço galvanizado com revestimento antifricção
Dados técnicos: Custo energético 0.324 MJ; Emissão de CO2 0.033 kg; Código LER 17 04 05; Massa do elemento 0.0119 kg; Volume 0.000006 m3
Resíduos:
- embalagem: re150101 Embalagens de papel e cartão. (componente de resíduo); rendimento 0.001 kg; Código LER 15 01 01; Massa do elemento 1 kg; Volume 0.001333 m3
