# Ponto singular com perfil em revestimento interior com peças cerâmicas

- Propriedade do ficheiro: CYPE Ingenieros S.A.
- Formato: FIEBDC-3/2016
- Programa: Gerador de preços para construção civil. CYPE Ingenieros, S.A.
- Data: 28/03/2024
- Moeda: EUR
- Custos indirectos: 3 %
- IVA: 23 %

## R Revestimentos

### RA De peças rígidas em paramentos verticais

#### RAX Pontos singulares

**RAX010** m Ponto singular com perfil em revestimento interior com peças cerâmicas.
Esquina exterior com perfil em ângulo recto de PVC, cor branco, em revestimento interior com peças cerâmicas de 6 mm de espessura. SUPORTE: paramento vertical, até 3 m de altura. COLOCAÇÃO: com o mesmo material que as peças cerâmicas.
Inclui: Marcação. Corte do perfil. Colocação do perfil. Limpeza final.
Critério de medição de projecto: Comprimento medido segundo documentação gráfica de Projecto.
Critério de medição de obra: Medir-se-á o comprimento realmente executado segundo especificações de Projecto.

| Código | Un | Descrição | Rendimento | Preço | Importância |
|---|---|---|---|---|---|
| mt19awa110aa | m | Perfil em ângulo recto de PVC, cor branco de 2,5 m de comprimento, para a protecção de esquinas exteriores em revestimentos interiores com peças cerâmicas de 6 mm de espessura. (material) | 1.05 | 1.44 | 1.512 |
| mo024 | h | Oficial de 1ª ladrilhador (azulejador). (mão de obra) | 0.1 | 22.68 | 2.268 |
| % | % | Custos directos complementares | 2 % | 3.780 | 0.076 |
|  |  | Custos directos |  |  | 3.856 |
