# Guarnição de focinho de madeira

- Propriedade do ficheiro: CYPE Ingenieros S.A.
- Formato: FIEBDC-3/2016
- Programa: Gerador de preços para construção civil. CYPE Ingenieros, S.A.
- Data: 10/06/2024
- Moeda: EUR
- Custos indirectos: 3 %
- IVA: 23 %

## R Revestimentos

### RE Escadas

#### REA Remates de degrau

**REA100** Ud Guarnição de focinho de madeira.
Formação de remate de degrau, através de guarnição de focinho de esquina, com lado maior de 1000 mm de comprimento e lado menor de 350 mm de comprimento, formada por perfil de alumínio com revestimento de madeira de carvalho, de 65 mm de largura e 33 mm de altura. Incluindo limpeza e preparação da superfície suporte, marcação e fixação do perfil com adesivo e resolução de encontros. Sem incluir a lixagem da sua superfície e a posterior limpeza, a aplicação do primário nem o envernizamento.
Inclui: Limpeza e preparação da superfície suporte. Marcação. Corte, colocação e fixação do perfil. Resolução de encontros.
Critério de medição de projecto: Comprimento medido segundo documentação gráfica de Projecto.
Critério de medição de obra: Medir-se-á o comprimento realmente executado segundo especificações de Projecto.

| Código | Un | Descrição | Rendimento | Preço | Importância |
|---|---|---|---|---|---|
| mt18rpe105a | Ud | Guarnição de focinho de esquina, com lado maior de 1000 mm de comprimento e lado menor de 350 mm de comprimento, formada por perfil de alumínio com revestimento de madeira de carvalho, de 65 mm de largura e 33 mm de altura. (material) | 1 | 21.9 | 21.900 |
| mo023 | h | Oficial de 1ª ladrilhador. (mão de obra) | 0.05 | 22.68 | 1.134 |
| % | % | Custos directos complementares | 2 % | 23.034 | 0.461 |
|  |  | Custos directos |  |  | 23.495 |

## Recursos

**mt18rpe105a** Ud Guarnição de focinho de esquina
Dados técnicos: Custo energético 273.221 MJ; Emissão de CO2 0.864 kg
Resíduos:
- embalagem: re170203 Plástico. (componente de resíduo); rendimento 0.102 kg; Código LER 17 02 03; Massa do elemento 1 kg; Volume 0.001667 m3
- embalagem: re170604 Materiais de isolamento não abrangidos em 17 06 01 e 17 06 03. (componente de resíduo); rendimento 0.023 kg; Código LER 17 06 04; Massa do elemento 1 kg; Volume 0.001667 m3
