# Remate de degrau com revestimento cerâmico ou de pedra natural, através de perfil pré-moldado com banda anti-deslizante de PVC

- Propriedade do ficheiro: CYPE Ingenieros S.A.
- Formato: FIEBDC-3/2016
- Programa: Gerador de preços para construção civil. CYPE Ingenieros, S.A.
- Data: 28/03/2024
- Moeda: EUR
- Custos indirectos: 3 %
- IVA: 23 %

## R Revestimentos

### RE Escadas

#### REA Remates de degrau

**REA031** m Remate de degrau com revestimento cerâmico ou de pedra natural, através de perfil pré-moldado com banda anti-deslizante de PVC.
Formação de remate de degrau com revestimento cerâmico ou de pedra natural, através de perfil de aço inoxidável AISI 304, acabamento escovado, de 9 mm de altura e 30 mm de largura, com banda anti-deslizante de PVC, cor preto grafite RAL 9011, de aderência R-10, segundo DIN 51130, e perfurações trapezoidais para a sua fixação. Incluindo limpeza e preparação da superfície suporte, marcação e fixação do perfil com adesivo e resolução de encontros.
Inclui: Limpeza e preparação da superfície suporte. Marcação. Corte, colocação e fixação do perfil. Resolução de encontros.
Critério de medição de projecto: Comprimento medido segundo documentação gráfica de Projecto.
Critério de medição de obra: Medir-se-á o comprimento realmente executado segundo especificações de Projecto.

| Código | Un | Descrição | Rendimento | Preço | Importância |
|---|---|---|---|---|---|
| mt18jrs230aay1 | m | Perfil de aço inoxidável AISI 304, acabamento escovado, de 9 mm de altura e 30 mm de largura, com banda anti-deslizante de PVC, cor preto grafite RAL 9011, de aderência R-10, segundo DIN 51130, e perfurações trapezoidais para a sua fixação, fornecido em barras de 2,5 m de comprimento, para remate de degrau com revestimento cerâmico ou de pedra natural. (material) | 1.05 | 43.11 | 45.266 |
| mo023 | h | Oficial de 1ª ladrilhador. (mão de obra) | 0.05 | 22.68 | 1.134 |
| % | % | Custos directos complementares | 2 % | 46.400 | 0.928 |
|  |  | Custos directos |  |  | 47.328 |

Resíduos:
- colocação: mt18jrs230aay1; factor de resíduo 0.0045

## Recursos

**mt18jrs230aay1** m Perfil de aço inoxidável AISI 304
Dados técnicos: Custo energético 24.585 MJ; Emissão de CO2 3.538 kg; Código LER 17 04 05; Massa do elemento 0.5 kg; Volume 0.000238 m3
Resíduos:
- embalagem: re170203 Plástico. (componente de resíduo); rendimento 0.008 kg; Código LER 17 02 03; Massa do elemento 1 kg; Volume 0.001667 m3
