# Degrau de vidro em escada metálica

- Propriedade do ficheiro: CYPE Ingenieros S.A.
- Formato: FIEBDC-3/2016
- Programa: Gerador de preços para construção civil. CYPE Ingenieros, S.A.
- Data: 10/06/2024
- Moeda: EUR
- Custos indirectos: 3 %
- IVA: 23 %

## R Revestimentos

### RE Escadas

#### REV De vidro

**REV020** Ud Degrau de vidro em escada metálica.
Degrau de vidro laminado de segurança de 300x800 mm e 6+10+10 mm de espessura, mate tratado com ácido, com os bordos polidos, classificação de prestações 1B1, com resistência ao deslizamento entre 35 e 45, apoiado em bandas de borracha sintética EPDM, colocadas sobre a estrutura metálica da escada e ajustado lateralmente com bandas do mesmo material. Inclusive silicone sintético incolor para enchimento de juntas.
Critérios considerados na determinação do preço da unidade de obra: O preço não inclui a estrutura metálica.
Inclui: Colocação das bandas de apoio e de ajuste lateral, sobre a estrutura suporte. Colocação dos degraus. Vedação de juntas. Limpeza do tramo.
Critério de medição de projecto: Número de unidades previstas, segundo documentação gráfica de Projecto.
Critério de medição de obra: Medir-se-á o número de unidades realmente executadas segundo especificações de Projecto.

| Código | Un | Descrição | Rendimento | Preço | Importância |
|---|---|---|---|---|---|
| mt21vlp040qb | Ud | Degrau de vidro laminado de segurança, de 300x800 mm e 6+10+10 mm de espessura, mate tratado com ácido, composto por vidro exterior temperado de 6 mm de espessura, com resistência ao deslizamento entre 35 e 45 segundo ENV 12633 através da aplicação de um tratamento anti-deslizante na sua face exterior, vidro intermédio temperado de 10 mm de espessura e vidro interior temperado de 10 mm de espessura, unidos mediante dois filmes incolores de polivinil butiral, com os bordos polidos; classificação de prestações 1B1 segundo EN 12600. (material) | 1 | 40.37 | 40.370 |
| mt21vlp020a | m | Banda de borracha sintética EPDM de 25 mm de largura e 5 mm de espessura, dureza Shore A aproximada de 50, para o ajuste lateral à estrutura suporte das peças de vidro pisável, fornecida em rolos de 10 m de comprimento. (material) | 0.3 | 4.55 | 1.365 |
| mt21vlp030a | m | Banda de borracha sintética EPDM de 45 mm de largura e 5 mm de espessura, para o apoio sobre a estrutura suporte das peças de vidro pisável, fornecida em rolos de 10 m de comprimento. (material) | 0.3 | 9 | 2.700 |
| mt21vva015b | Ud | Cartucho de 310 ml de silicone neutro, cor a escolher, dureza Shore A aproximada de 23, segundo EN ISO 868 e recuperação elástica >=80%, segundo EN ISO 7389. (material) | 0.05 | 6.06 | 0.303 |
| mt21vva021 | Ud | Material auxiliar para a colocação de vidros. (material) | 1 | 1.26 | 1.260 |
| mo055 | h | Oficial de 1ª vidraceiro. (mão de obra) | 0.25 | 24.22 | 6.055 |
| mo110 | h | Ajudante de vidraceiro. (mão de obra) | 0.25 | 23.62 | 5.905 |
| % | % | Custos directos complementares | 2 % | 57.958 | 1.159 |
|  |  | Custos directos |  |  | 59.117 |

Resíduos:
- colocação: mt21vlp040qb; factor de resíduo 0.0055
- colocação: mt21vlp020a; factor de resíduo 0.0684583
- colocação: mt21vlp030a; factor de resíduo 0.0666525
- colocação: mt21vva015b; factor de resíduo 0.06

## Recursos

**mt21vlp040qb** Ud Degrau de vidro laminado de segurança
Dados técnicos: Custo energético 238.091 MJ; Emissão de CO2 17.414 kg; Código LER 17 02 02; Massa do elemento 15.6 kg; Volume 0.0156 m3
Resíduos:
- embalagem: re170201 Madeira. (componente de resíduo); rendimento 0.034 kg; Código LER 17 02 01; Massa do elemento 1 kg; Volume 0.000909 m3
- embalagem: re170203 Plástico. (componente de resíduo); rendimento 0.001 kg; Código LER 17 02 03; Massa do elemento 1 kg; Volume 0.001667 m3

**mt21vlp020a** m Banda de borracha sintética EPDM de 25 mm de largura e 5 mm de espessura
Dados técnicos: Custo energético 10.110 MJ; Emissão de CO2 0.319 kg; Código LER 17 02 03; Massa do elemento 0.144 kg; Volume 0.00024 m3
Resíduos:
- embalagem: re170203 Plástico; rendimento 0.002 kg

**mt21vlp030a** m Banda de borracha sintética EPDM de 45 mm de largura e 5 mm de espessura
Dados técnicos: Custo energético 18.138 MJ; Emissão de CO2 0.571 kg; Código LER 17 02 03; Massa do elemento 0.259 kg; Volume 0.000432 m3
Resíduos:
- embalagem: re170203 Plástico; rendimento 0.003 kg

**mt21vva015b** Ud Cartucho de 310 ml de silicone neutro
Dados técnicos: Custo energético 87.088 MJ; Emissão de CO2 3.667 kg; Código LER 17 09 04; Massa do elemento 0.45 kg; Volume 0.0003 m3
Resíduos:
- embalagem: re170203 Plástico; rendimento 0.1 kg
