# Pintura com tinta à base de Pliolite sobre paramento exterior

- Propriedade do ficheiro: CYPE Ingenieros S.A.
- Formato: FIEBDC-3/2016
- Programa: Gerador de preços para construção civil. CYPE Ingenieros, S.A.
- Data: 28/03/2024
- Moeda: EUR
- Custos indirectos: 3 %
- IVA: 23 %

## R Revestimentos

### RF Pinturas em paramentos exteriores

#### RFL Tintas à base de pliolite

**RFL010** m² Pintura com tinta à base de Pliolite sobre paramento exterior.
Aplicação manual de duas demãos de tinta à base de Pliolite, cor branca, acabamento mate, textura lisa, (rendimento: 0,09 l/m² cada demão); aplicação prévia de uma demão de primário acrílico regulador da absorção, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs010d | l | Primário acrílico, regulador da absorção, permeável ao vapor de água e resistente aos álcalis, para aplicar com trincha, rolo ou pistola. (material) | 0.075 | 7.19 | 0.539 |
| mt27pii040r | l | Tinta para exterior, à base de resinas de Pliolite e dissolventes orgânicos, cor branca, acabamento mate, textura lisa, permeável ao vapor de água e resistente aos raios UV e aos álcalis; para aplicar com trincha, rolo ou pistola, segundo NP EN 1504-2. (material) | 0.18 | 17.87 | 3.217 |
| mo038 | h | Oficial de 1ª pintor. (mão de obra) | 0.155 | 22.68 | 3.515 |
| mo076 | h | Ajudante de pintor. (mão de obra) | 0.155 | 22.13 | 3.430 |
| % | % | Custos directos complementares | 2 % | 10.701 | 0.214 |
|  |  | Custos directos |  |  | 10.915 |

Resíduos:
- colocação: mt27pfs010d; factor de resíduo 0.0512581
- colocação: mt27pii040r; factor de resíduo 0.0275

## Recursos

**mt27pfs010d** l Primário acrílico
Dados técnicos: Custo energético 79.474 MJ; Emissão de CO2 3.025 kg; Código LER 17 09 04; Massa do elemento 1.05 kg; Volume 0.0007 m3
Resíduos:
- embalagem: re150104 Embalagens de metal. (componente de resíduo); rendimento 0.048 kg; Código LER 15 01 04; Massa do elemento 1 kg; Volume 0.001667 m3

**mt27pii040r** l Tinta para exterior
Dados técnicos: Custo energético 43.795 MJ; Emissão de CO2 2.164 kg; Código LER 08 01 11; Massa do elemento 1.5 kg; Volume 0.001667 m3
Resíduos:
- embalagem: re170203 Plástico. (componente de resíduo); rendimento 0.032 kg; Código LER 17 02 03; Massa do elemento 1 kg; Volume 0.001667 m3
