# Marcação de lugares de garagem

- Propriedade do ficheiro: CYPE Ingenieros S.A.
- Formato: FIEBDC-3/2016
- Programa: Gerador de preços para construção civil. CYPE Ingenieros, S.A.
- Data: 28/03/2024
- Moeda: EUR
- Custos indirectos: 3 %
- IVA: 23 %

## R Revestimentos

### RO Pinturas específicas

#### ROO Garagens

**ROO030** m Marcação de lugares de garagem.
Aplicação manual de duas demãos de tinta plástica, cor branca, acabamento acetinado, textura lisa, diluídas com 10 a 15% de água; para marcação de lugares de garagem, com linhas de 5 cm de largura, contínuas ou descontínuas.
Inclui: Preparação da superfície. Execução da marcação.
Critério de medição de projecto: Comprimento medido segundo documentação gráfica de Projecto.
Critério de medição de obra: Medir-se-á o comprimento realmente executado segundo especificações de Projecto.

| Código | Un | Descrição | Rendimento | Preço | Importância |
|---|---|---|---|---|---|
| mt27mvp010e | l | Tinta plástica para exterior, à base de resinas acrílicas, cor branca, acabamento acetinado, textura lisa (material) | 0.029 | 15.83 | 0.459 |
| mt27wav020a | m | Fita adesiva de pintor, de 25 mm de largura. (material) | 2 | 0.1 | 0.200 |
| mo038 | h | Oficial de 1ª pintor. (mão de obra) | 0.05 | 22.68 | 1.134 |
| mo076 | h | Ajudante de pintor. (mão de obra) | 0.05 | 22.13 | 1.107 |
| % | % | Custos directos complementares | 2 % | 2.900 | 0.058 |
|  |  | Custos directos |  |  | 2.958 |

Resíduos:
- colocação: mt27mvp010e Tinta plástica para exterior, à base de resinas acrílicas, cor branca, acabamento acetinado, textura lisa; factor de resíduo 0.0275
- colocação: mt27wav020a Fita adesiva de pintor, de 25 mm de largura; factor de resíduo 0.0441176

## Recursos

**mt27mvp010e** l Tinta plástica para exterior, à base de resinas acrílicas, cor branca, acabamento acetinado, textura lisa
Dados técnicos: Custo energético 31.337 MJ; Emissão de CO2 1.599 kg; Código LER 08 01 11; Massa do elemento 1.7 kg; Volume 0.001889 m3
Resíduos:
- embalagem: re170203 Plástico. (componente de resíduo); rendimento 0.032 kg; Código LER 17 02 03; Massa do elemento 1 kg; Volume 0.001667 m3

**mt27wav020a** m Fita adesiva de pintor, de 25 mm de largura
Dados técnicos: Custo energético 0.002 MJ; Emissão de CO2 0.003 kg; Código LER 20 01 01; Massa do elemento 0.0034 kg; Volume 0.000005 m3
