# Reboco à tirolês

- Propriedade do ficheiro: CYPE Ingenieros S.A.
- Formato: FIEBDC-3/2016
- Programa: Gerador de preços para construção civil. CYPE Ingenieros, S.A.
- Data: 28/03/2024
- Moeda: EUR
- Custos indirectos: 3 %
- IVA: 23 %

## R Revestimentos

### RP Conglomerados tradicionais

#### RPR Rebocos

**RPR040** m² Reboco à tirolês.
Formação de reboco à tirolês através da aplicação manual sobre o soco de um paramento exterior, acabamento com qualquer superfície suporte (não incluída neste preço), de várias camadas de argamassa de cimento cinzento CEM II/B-M 32,5 R, com inerte silício de 2 a 5 mm de diâmetro proveniente de britagem, utilizando uma escova para a sua projecção. Inclusive preparação da superfície suporte, colocação da malha de fibra de vidro anti-álcalis para reforço de encontros entre materiais diferentes e nas testas de laje, em 20% da superfície do paramento, formação de juntas, cantos, mestras, arestas, reentrâncias, ombreiras, padieiras, remates nos encontros com paramentos, revestimentos ou outros elementos assentes na sua superfície e andaimes.
Inclui: Preparação da superfície suporte. Colocação da malha entre distintos materiais e nas testas de laje. Disposição dos panos de trabalho. Projecção das camadas de argamassa. Realização das juntas.
Critério de medição de projecto: Superfície medida segundo documentação gráfica de Projecto, descontando as aberturas de superfície maior de 3 m² e incluindo o desenvolvimento das reentrâncias.
Critério de medição de obra: Medir-se-á a superfície realmente executada segundo especificações de Projecto, descontando as aberturas de superfície maior de 3 m² e incluindo o desenvolvimento das reentrâncias.

| Código | Un | Descrição | Rendimento | Preço | Importância |
|---|---|---|---|---|---|
| mt01arg010a | m³ | Agregado silício de britagem, de 2 a 5 mm de diâmetro. (material) | 0.018 | 15.5 | 0.279 |
| mt09var020a | m³ | Argamassa de cimento CEM II/B-M 32,5 R e areia 1/2. (material) | 0.02 | 95.56 | 1.911 |
| mt09var030a | m² | Malha de fibra de vidro tecida, com impregnação de PVC, de 10x10 mm de vão de malha, anti-álcalis, de 115 a 125 g/m² e 500 µm de espessura, para armar rebocos tradicionais, emboços e argamassas. (material) | 0.21 | 1.55 | 0.326 |
| mo020 | h | Oficial de 1ª construção. (mão de obra) | 0.21 | 22.68 | 4.763 |
| mo077 | h | Ajudante de construção. (mão de obra) | 0.21 | 22.13 | 4.647 |
| mo113 | h | Operário não qualificado construção. (mão de obra) | 0.21 | 21.45 | 4.505 |
| % | % | Custos directos complementares | 2 % | 16.431 | 0.329 |
|  |  | Custos directos |  |  | 16.760 |

Resíduos:
- colocação: mt01arg010a Agregado silício de britagem, de 2 a 5 mm de diâmetro; factor de resíduo 0.00826696
- colocação: mt09var020a Argamassa de cimento CEM II/B-M 32,5 R e areia 1/2; factor de resíduo 0.00571878
- colocação: mt09var030a; factor de resíduo 0.055

## Recursos

**mt01arg010a** m³ Agregado silício de britagem, de 2 a 5 mm de diâmetro
Dados técnicos: Custo energético 146.250 MJ; Emissão de CO2 7.800 kg; Código LER 01 04 08; Massa do elemento 1950 kg; Volume 1.3 m3

**mt09var020a** m³ Argamassa de cimento CEM II/B-M 32,5 R e areia 1/2
Dados técnicos: Custo energético 3724.000 MJ; Emissão de CO2 323.000 kg; Código LER 17 01 01; Massa do elemento 1900 kg; Volume 1.266667 m3

**mt09var030a** m² Malha de fibra de vidro tecida
Dados técnicos: Custo energético 10.710 MJ; Emissão de CO2 0.527 kg; Código LER 17 02 03; Massa do elemento 0.12 kg; Volume 0.0002 m3
Resíduos:
- embalagem: re170203 Plástico. (componente de resíduo); rendimento 0.024 kg; Código LER 17 02 03; Massa do elemento 1 kg; Volume 0.001667 m3
