# Alçapão para revestimento interior de placas de gesso laminado. Sistema "KNAUF"

- Propriedade do ficheiro: CYPE Ingenieros S.A.
- Formato: FIEBDC-3/2016
- Programa: Gerador de preços para construção civil. CYPE Ingenieros, S.A.
- Data: 23/05/2024
- Moeda: EUR
- Custos indirectos: 3 %
- IVA: 23 %

## R Revestimentos

### RR Paredes (placas e painéis)

#### RRY De placas de gesso laminado

**RRY021** Ud Alçapão para revestimento interior de placas de gesso laminado. Sistema "KNAUF".
Alçapão anti-radiações, gama Especial, Safeboard, sistema "KNAUF", de 300x300 mm, formado por aro de alumínio e porta de placa de gesso laminado (1 Safeboard (DF), de 12,5 mm de espessura), para revestimento interior de placas de gesso laminado. Inclusive acessórios de montagem.
Critérios considerados na determinação do preço da unidade de obra: O preço inclui a resolução de encontros e pontos singulares.
Inclui: Marcação e corte da placa de gesso laminado. Colocação do alçapão.
Critério de medição de projecto: Número de unidades previstas, segundo documentação gráfica de Projecto.
Critério de medição de obra: Medir-se-á o número de unidades realmente colocadas segundo especificações de Projecto.

| Código | Un | Descrição | Rendimento | Preço | Importância |
|---|---|---|---|---|---|
| mt12ppk066a | Ud | Alçapão anti-radiações, gama Especial, Safeboard, sistema "KNAUF", de 300x300 mm, formado por aro de alumínio e porta de placa de gesso laminado (1 Safeboard (DF), de 12,5 mm de espessura). (material) | 1 | 477.63 | 477.630 |
| mo053 | h | Oficial de 1ª montador de pré-fabricados interiores. (mão de obra) | 0.1 | 23.31 | 2.331 |
| mo100 | h | Ajudante de montador de pré-fabricados interiores. (mão de obra) | 0.1 | 22.13 | 2.213 |
| % | % | Custos directos complementares | 2 % | 482.174 | 9.643 |
|  |  | Custos directos |  |  | 491.817 |

## Recursos

**mt12ppk066a** Ud Alçapão anti-radiações
Dados técnicos: Custo energético 61.544 MJ; Emissão de CO2 4.439 kg
Resíduos:
- embalagem: re150101 Embalagens de papel e cartão. (componente de resíduo); rendimento 0.086 kg; Código LER 15 01 01; Massa do elemento 1 kg; Volume 0.001333 m3
